# BImA BAM UE 40-44 Brandschutztechnische Ertüchtigung
Angebotsaufforderung (GAEB DA XML 3.3, DA83)
Projekt: 07063
Währung: EUR
Bieterkommentare zugelassen: ja
Vergabeart: Öffentliche Ausschreibung
Auftraggeber: BBR Dienstsitz Berlin, Bundesamt für Bauwesen und Raumordnung, Straße des 17. Juni 112, 10623 Berlin, D, Telefon 030-18 401 0, Fax 030-18 401 95 09; Vergabenummer: 1442/26
Erstellt mit: GXML Toolbox V3.3 R20230829, iTWO_64 V25.0.772, 29.06.2026

## 0 ALLGEMEINE HINWEISE ZUM BAUVORHABEN
0 ALLGEMEINE HINWEISE ZUM BAUVORHABEN

0.1. Bauvorhaben
0.2. Angaben zur Bauausführung
0.3. Leistungsbeschreibungen
0.4. Angaben zur Baustelle und Baustelleneinrichtung
0.5. Sonstiges

0.1. Beschreibung Bauvorhaben

Das Bauvorhaben befindet sich auf dem Stammgelände Lichterfelde mit der postalischen Adresse Unter den Eichen 87 in 12205 Berlin. Nutzer der Liegenschaft ist die Bundesanstalt für Materialforschung und -prüfung (BAM). Gegenstand des Bauvorhabens ist die Brandschutzsanierung.

Der AN hat dafür Sorge zu tragen, dass der einwandfreie Zustand der Liegenschaft während der Bauarbeiten ständig gewährleistet ist.

Lärmintensive Arbeiten müssen mit dem Nutzer abgestimmt und ggf. außerhalb der normalen Arbeitszeiten ausgeführt werden.

Sämtliche Bohrarbeiten sind unter Berücksichtigung des BT-Verfahrens auszuführen, mit Berücksichtigung der TRGS 519.

Die Beeinträchtigungen der Nutzer durch die Bauarbeiten sind so gering wie möglich zu halten.
Daher ist bei der Durchführung der Arbeiten insbesondere auf möglichst staub-, lärm-, und erschütterungsarme Vorgehensweise zu achten.

Adresse:
Bundesanstalt für Materialforschung und -prüfung (BAM)
Unter den Eichen 87
12205 Berlin

Bauherr:
Bundesanstalt für Immobilienaufgaben
Fasanenstraße 87
10623 Berlin

Auftraggeber:
Bundesamt für Bauwesen und Raumordnung
Straße des 17. Juni 112
10623 Berlin

Nutzung:
Büros, Labore, Lagerräume etc.

Die Baumaßnahme erstreckt sich über die folgenden Häuser der Liegenschaft:
- Haus 41: KG, EG, DG
- Haus 42: KG, EG, DG

0.2. Angaben zur Bauausführung

0.2.1 Gegenstand dieser Leistungsbeschreibung
Gegenstand der Ausschreibung sind Arbeiten an den Starkstromanlagen (Kostengruppen 440 nach DIN 276).

Innerhalb der Baumaßnahme sind folgende Leistungen zu erbringen:
- Errichtung einer neuen Hauptverteilung, sowie Umschwenken der Stromkreise von der Bestandsverteilung
- Umverlegung von Bestandsleitungen nach baulichen Änderungen
- Rückbau von Bestandsleitungsanlagen, sowie Bestandsinstallationen
- Installation einer neuen Einzelbatterie - Sicherheitsbeleuchtungsanlage inkl. Zustandstableau
- Brandschutztechnische Sanierung der Bestandsleitungsanlagen und Leitungsdurchführungen

0.2.2. Bauablauf
Der AN hat einen Terminplan als Balkendiagramm unter Berücksichtigung der benötigten Kapazitäten und Vertragsfristen vorzulegen.
Die Festlegungen des AG zur baufachlichen oder terminlichen Koordinierung mit den übrigen Leistungsbereichen sind zu berücksichtigen. Lieferfristen sind im Terminplan verbindlich anzugeben.

Der AN hat über die gesamte Ausführungszeit Bautageberichte zu führen und einmal pro Woche gesammelt an den AG oder dessen Bevollmächtigten zu übergeben. Die Berichte müssen alle Angaben enthalten, die für die Ausführung und Abrechnung des Auftrages von Bedeutung sind.

Vom AG werden zu festgesetzten Terminen Baubesprechungen einberufen. Der AN ist einmal wöchentlich zur Teilnahme an den Baubesprechungen verpflichtet. Vom AN ist ein verantwortlicher Projektleiter oder ein Fachbauleiter zu stellen und vor Beginn der Arbeiten schriftlich dem AG zu benennen. Während der Arbeiten muss ständig eine verantwortliche Elektrofachkraft als Vorarbeiter zugegen sein. Der Einsatz von nicht qualifiziertem Personal ist aufgrund der Sensibilität der auszuführenden Arbeiten nicht gestattet.

0.2.3. Bauen bei laufendem Dienstbetrieb
Die Bauarbeiten erfolgen bei laufendem Dienstbetrieb. Aufgrund von Langzeitversuchen sowie des Umgangs mit gefährlichen Stoffen ist ein abgestimmter Bauzeitenplan zu erstellen und mit sämtlichen beteiligten Gewerken sowie dem Nutzer verbindlich abzustimmen.
Einschränkungen der Zufahrt, der Zugänglichkeit sowie lärmintensive Arbeiten sind frühzeitig mit der Bauleitung abzustimmen. Eine enge Termin- und Ablaufkoordination mit dem Nutzer ist dabei zwingend erforderlich.

0.3. Leistungsbeschreibungen
Im Rahmen der Maßnahmen in den Häusern 41 und 42 erfolgt zunächst die Errichtung einer neuen Hauptverteilung gemäß den aktuellen technischen und normativen Anforderungen. Nach Fertigstellung der neuen Hauptverteilung werden die bestehenden Stromkreise schrittweise auf diese umgeschwenkt.

Anschließend werden alle von der Bestands-Hauptverteilung abgehenden Leitungen bis zu den jeweiligen Durchbrüchen bzw. Übergabepunkten zurückgebaut. Im Anschluss daran erfolgt die vollständige Demontage der alten Hauptverteilung einschließlich fachgerechter Entsorgung.

Nach Umstellung der Energieversorgung werden sämtliche in der Mängelliste "231114_Aktivitäten_Mängelliste_BAM_UE41-42_E-Technik" erfassten Mängel vollständig beseitigt. Dies umfasst insbesondere den Austausch der vorhandenen Leitungsschutzschalter durch kombinierte Fehlerstrom-/Leitungsschutzschalter (FI/LS).

Darauf aufbauend erfolgt die Erneuerung der sicherheitstechnischen Anlagen. Die Sicherheitsbeleuchtung wird durch eine neue Einzelbatterie-Sicherheitsbeleuchtungsanlage einschließlich zentralem Zustands- und Melde-Tableau ergänzt bzw. ersetzt. Bestehende Sicherheits- und Rettungszeichenleuchten werden entsprechend angepasst.

Die Anpassung der Leitungsführung infolge baulicher Änderungen sowie notwendige Umverlegungen von Bestandsleitungen werden im Zuge der Leistungen berücksichtigt.

Für sämtliche Unterverteilungen werden Überspannungsschutzmaßnahmen umgesetzt, gegebenenfalls unter Verwendung neuer Gehäuse.

Ein wesentlicher Bestandteil der Maßnahme ist zudem die brandschutztechnische Ertüchtigung der elektrischen Anlagen. Diese umfasst die Herstellung feuerbeständiger Installationsschächte (E30 für Anlagen der Brandmeldeanlage sowie Sibel-Systeme) sowie I90-Ausführungen in den Treppenhäusern. Darüber hinaus erfolgt die brandschutztechnische Sanierung der vorhandenen Leitungsanlagen sowie sämtlicher Leitungsdurchführungen gemäß den geltenden Vorschriften.

0.4. Angaben zur Baustelle und Baustelleneinrichtung
Die Einhaltung der gesetzlichen Vorschriften ist durch den Auftragnehmer sicherzustellen. In den Schutzzeiten Werktags 20:00 bis 6:00 Uhr Lärm verursachende Arbeiten dürfen nur in mit dem Nutzer abgestimmten Zeiträumen stattfinden.

Für die Gebäude 41 + 42 besteht genereller Asbestverdacht.
Aus diesem Grund müssen Bohrarbeiten gem. den Vorgaben der TRGS 519 ausgeführt werden. Konkret bedeutet das, dass ausschließlich emissionsarme Verfahren für Tätigkeiten mit geringer Exposition gemäß Nr. 2.9 der TRGS 519 zum Einsatz kommen dürfen.
Hierbei können je nach Erfordernis folgende BT-Verfahren angewandt werden.

Es dürfen nur den Vorschriften entsprechende Stoffe und Materialien verwendet werden.
Zugelassen sind nur solche Stoffe und Materialien, die einer Güteüberwachung unterliegen.
Zu allen eingebauten Materialien und Produkten sind die Produktdatenblätter, Zulassungsbescheinigungen zu sammeln und vor Einbau der betreffenden Materialien der örtlichen Bauleitung zu übergeben. Form der Übergabe 2-fach auf Papier, Digital als PDF.

Die Lagerung von Baumaterial ist mit der Bauleitung des Auftraggebers abzustimmen. Die Flächen werden im Rahmen der Anlaufberatung zugewiesen.
Alle Transportwege sind sauber zu halten. Dies ist in die Einheitspreise der Positionen einzukalkulieren und werden nicht gesondert vergütet.

Baustelleneinrichtung:

- Aufenthaltsraum wird in Abstimmung mit Nutzer zur Verfügung gestellt
- Toilettennutzung ist in Abstimmung mit dem Nutzer möglich
- Parkmöglichkeiten sind auf den öffentlichen Straßen vorhanden
- Der Aufstellort der Container für das Entsorgungsmaterial sowie den Bauschutt wird in der Bauanlaufbesprechung mit dem Nutzer abgestimmt (Die Container müssen abschließbar sein)
- Sämtliche Aufwendungen für den Transport vom Materiallager zum jeweiligen Einbauort sind in die Einheitspreise einzukalkulieren und werden nicht gesondert vergütet.

0.5. Sonstiges
0.5.1. Bauberatungen
Auf der Baustelle wird wöchentlich eine Bauberatung durchgeführt. Die Teilnahme durch den Fachbauleiter des Auftragnehmers muss während der Dauer der eigenen Leistungserbringung auf der Baustelle gewährleistet werden. Das Protokoll der Beratung wird ausschließlich per E-Mail an die beteiligten Ausführungsbetriebe versendet.

0.5.2. Abrechnung
Die Aufmaßerstellung hat positionsweise bzw. stromkreisweise (ortweise) zu erfolgen. Allen Teil- und Schluss- rechnungen sind Aufmaßzusammenstellungen beizufügen.

0.5.3 Dokumentation
Vom Auftragnehmer ist eine Objektdokumentation in deutscher Sprache zu erstellen und eine Woche vor Abnahme als Vorableseexemplar an das Planungsbüro zu übergeben. Vollständigkeit und Akzeptanz der Dokumentation ist eine Abnahmevoraussetzung.
Der Auftragnehmer erstellt ein auf die speziellen Belange des Bauvorhabens angepasstes Dokumentationsmanagement und legt dieses innerhalb von 4 Wochen dem Auftraggeber zur Bestätigung vor. Mit dem Dokumentationsmanagement ist klar zu regeln, wie sämtliche Ausführungsdetails und alle Änderungen/Anpassungen auf der Baustelle vollständig und korrekt in die Dokumentation übernommen werden.
Die Fotodokumentation ist lückenlos zu erstellen und am Ende der Baumaßnahme auf Datenträger zu übergeben. Sämtliche Fotos sind mit eindeutiger lagerichtiger Zuordnung zu beschriften. Zur Abnahme nicht mehr zugängliche Anlagenteile sind durch den AN in jedem Fall in die Fotodokumentation einzubeziehen.

## 1442-26 Elektro-, Sicherheits- u. Informationst. Anlagen
Datum: 29.06.2026

### Titel 1 Baustelleneinrichtung

#### Bereich 1.1 Baustromversorgung und Baustellenbeleuchtung

**1.1.10 Abfallcontainer**
Behälter bereitstellen, mit Deckel, abschließbar, Behältergröße nach Wahl des AN, Bau- und Abbruchabfall, Bauschutt aus mineralischen Stoffen, Abfallschlüssel nach AVV (Abfallverzeichnis-Verordnung) 170904 gemischte Bau- und Abbruchabfälle, unsortiert, nicht schadstoffbelastet, Bereitstellung für 12 Monate.
Menge: 52,000 Wo

**1.1.20 Baucontainer/Lager inkl. Transport, Aufstellung**
Ein Baucontainer bzw. Lager ist auf der Baustelle bereitzustellen. Der Container ist in betriebsbereitem Zustand zu übergeben und während der gesamten Baustellenlaufzeit instand zu halten. Nach Abschluss der Arbeiten ist der Container fachgerecht zurückzubauen und von der Baustelle zu entfernen. Sämtliche Kosten für Aufstellung, Betrieb, Wartung und Entfernung sind in der Einheitspreis enthalten.
Menge: 52,000 Wo

**1.1.30 Erweiterung des Baustromanschlusses**
*** Pauschalposition
Erweiterung des ELT-Hausanschlusses gemäß Leistungsbedarf
und Abstimmung mit Bauleitung/TGA beantragen.
Menge: 1,000 psch

**1.1.40 Baustromverteiler Verteilerschrank AnzZählerfelder 1 St I 63 A 230/400VAC Freiluftaufstellung ungeschützt IP44 IK10 geschlossen Standmontage aufbauen abbauen**
STLB-Bau 2026-04 054
Baustromverteiler DIN EN 61439-4 (VDE 0660-600-4), als Verteilerschrank, Bedienung durch elektrotechnischen Laien, mit Berührungsschutzabdeckung DIN EN 50274 (VDE 0660-514), Zählerplatz nach den technischen Anschlussbedingungen des zuständigen EVU,
Anzahl der Zählerfelder '1' St, Gehäuse aus verzinktem Stahl, pulverbeschichtet, Schutzklasse I,
Bemessungsstrom I Index nA tiefgestellt '63' A, Bemessungsbetriebsspannung 230/400 V AC,
Bemessungsbelastungsfaktor '0.8'
, Freiluftaufstellung ungeschützt, Schutzart IP 44 DIN EN 60529 (VDE 0470-1), Schutzart IK10 DIN EN 62262 (VDE 0470-100),
min. Umgebungstemperatur '-25' Grad C,
max. Umgebungstemperatur '40' Grad C,
max. Umgebungstemperatur täglicher Mittelwert '35' Grad C,
max. relative Luftfeuchte bei einer Temperatur von 40 Grad C '50' %, Verschmutzungsgrad 3 (schwer) DIN EN 61010-1 (VDE 0411-1),
Höhe über NN '2000' m, EMV-Umgebung B Wohnbereiche, geschlossene Bauform, generelle Erweiterung der Verteil- und Endstromkreise nach Abschaltung, Anlage ortsveränderbar, Standmontage, einschl. Rohrgestell, aufbauen und abbauen.
Menge: 1,000 St
Leistungsbereichkatalog: 054

**1.1.50 Baustromverteiler Verteilerschrank I 63 A 230/400VAC Freiluftaufstellung ungeschützt IP44 IK10 geschlossen Standmontage vorhalten**
STLB-Bau 2026-04 054
Baustromverteiler DIN EN 61439-4 (VDE 0660-600-4), als Verteilerschrank, Bedienung durch elektrotechnischen Laien, mit Berührungsschutzabdeckung DIN EN 50274 (VDE 0660-514), Gehäuse aus verzinktem Stahl, pulverbeschichtet, Schutzklasse I,
Bemessungsstrom I Index nA tiefgestellt '63' A, Bemessungsbetriebsspannung 230/400 V AC,
Bemessungsbelastungsfaktor '0.8'
, Freiluftaufstellung ungeschützt, Schutzart IP 44 DIN EN 60529 (VDE 0470-1), Schutzart IK10 DIN EN 62262 (VDE 0470-100),
min. Umgebungstemperatur '-25' Grad C,
max. Umgebungstemperatur '40' Grad C,
max. Umgebungstemperatur täglicher Mittelwert '35' Grad C,
max. relative Luftfeuchte bei einer Temperatur von 40 Grad C '50' %, Verschmutzungsgrad 3 (schwer) DIN EN 61010-1 (VDE 0411-1),
Höhe über NN '2000' m, EMV-Umgebung B Wohnbereiche, geschlossene Bauform, generelle Erweiterung der Verteil- und Endstromkreise nach Abschaltung, Anlage ortsveränderbar, Standmontage, einschl. Rohrgestell, vorhalten,
Positionsmenge = Produkt aus '1'
(Vorhaltemenge)
mal '52'
(Vorhaltedauer).
Menge: 52,000 StWo
Leistungsbereichkatalog: 054

**1.1.60 Baustromverteiler Verteilerschrank I 63 A 230/400VAC Innenaufstellung IP44 IK10 geschlossen Standmontage aufbauen abbauen**
STLB-Bau 2026-04 054
Baustromverteiler DIN EN 61439-4 (VDE 0660-600-4), als Verteilerschrank, Bedienung durch elektrotechnischen Laien, mit Berührungsschutzabdeckung DIN EN 50274 (VDE 0660-514), Gehäuse aus verzinktem Stahl, pulverbeschichtet, Schutzklasse I,
Bemessungsstrom I Index nA tiefgestellt '63' A, Bemessungsbetriebsspannung 230/400 V AC,
Bemessungsbelastungsfaktor '0.8'
, Innenaufstellung, Schutzart IP 44 DIN EN 60529 (VDE 0470-1), Schutzart IK10 DIN EN 62262 (VDE 0470-100),
min. Umgebungstemperatur '-25' Grad C,
max. Umgebungstemperatur '40' Grad C,
max. Umgebungstemperatur täglicher Mittelwert '35' Grad C,
max. relative Luftfeuchte bei einer Temperatur von 40 Grad C '50' %, Verschmutzungsgrad 3 (schwer) DIN EN 61010-1 (VDE 0411-1),
Höhe über NN '2000' m, EMV-Umgebung B Wohnbereiche, geschlossene Bauform, generelle Erweiterung der Verteil- und Endstromkreise nach Abschaltung, Anlage ortsveränderbar, Standmontage, einschl. Rohrgestell, aufbauen und abbauen.
Menge: 3,000 St
Leistungsbereichkatalog: 054

**1.1.70 Baustromverteiler Verteilerschrank AnzZählerfelder 1 St I 63 A 230/400VAC Innenaufstellung IP44 IK10 geschlossen Standmontage vorhalten**
STLB-Bau 2026-04 054
Baustromverteiler DIN EN 61439-4 (VDE 0660-600-4), als Verteilerschrank, Bedienung durch elektrotechnischen Laien, mit Berührungsschutzabdeckung DIN EN 50274 (VDE 0660-514), Zählerplatz nach den technischen Anschlussbedingungen des zuständigen EVU,
Anzahl der Zählerfelder '1' St, Gehäuse aus verzinktem Stahl, pulverbeschichtet, Schutzklasse I,
Bemessungsstrom I Index nA tiefgestellt '63' A, Bemessungsbetriebsspannung 230/400 V AC,
Bemessungsbelastungsfaktor '0.8'
, Innenaufstellung, Schutzart IP 44 DIN EN 60529 (VDE 0470-1), Schutzart IK10 DIN EN 62262 (VDE 0470-100),
min. Umgebungstemperatur '-25' Grad C,
max. Umgebungstemperatur '40' Grad C,
max. Umgebungstemperatur täglicher Mittelwert '35' Grad C,
max. relative Luftfeuchte bei einer Temperatur von 40 Grad C '50' %, Verschmutzungsgrad 3 (schwer) DIN EN 61010-1 (VDE 0411-1),
Höhe über NN '2000' m, EMV-Umgebung B Wohnbereiche, geschlossene Bauform, generelle Erweiterung der Verteil- und Endstromkreise nach Abschaltung, Anlage ortsveränderbar, Standmontage, einschl. Rohrgestell, vorhalten,
Positionsmenge = Produkt aus '1'
(Vorhaltemenge)
mal '52'
(Vorhaltedauer)
Bestückung mit nachstehender Stromkreisausrüstung.
Menge: 156,000 StWo
Leistungsbereichkatalog: 054

**1.1.80 Gummischlauchleitung H07RN-F 5G2,5**
STLB-Bau 2026-04 053
Gummischlauchleitung DIN EN 50525-2-21 (VDE 0285-525-2-21) H07RN-F 5 G 2,5, Cu-Zahl 120.
Menge: 350,000 m
Leistungsbereichkatalog: 053

**1.1.90 Vorhalten Gummischlauchleitung H07RN-F 5G2,5**
Vorhalten Gummischlauchleitung H07RN-F 5G2,5
gemäß Pos. 1.1.80
Menge: 12,000 Mon

**1.1.100 Gummischlauchleitung H07RN-F 5G2,5 nur anschließen**
STLB-Bau 2026-04 053
Gummischlauchleitung DIN EN 50525-2-21 (VDE 0285-525-2-21) H07RN-F 5 G 2,5, Cu-Zahl 120, nur anschließen an beigestellte Betriebsmittel, einschl. Verbindungsmittel.
Menge: 10,000 St
Leistungsbereichkatalog: 053

**1.1.110 Gummischlauchleitung H07RN-F 5G4**
STLB-Bau 2026-04 053
Gummischlauchleitung DIN EN 50525-2-21 (VDE 0285-525-2-21) H07RN-F 5 G 4, Cu-Zahl 192.
Menge: 100,000 m
Leistungsbereichkatalog: 053

**1.1.120 Vorhalten Gummischlauchleitung H07RN-F 5G4**
Vorhalten Gummischlauchleitung H07RN-F 5G4
gemäß Pos. 1.1.110
Menge: 12,000 Mon

**1.1.130 Gummischlauchleitung H07RN-F 5G4 nur anschließen**
STLB-Bau 2026-04 053
Gummischlauchleitung DIN EN 50525-2-21 (VDE 0285-525-2-21) H07RN-F 5 G 4, Cu-Zahl 192, nur anschließen an beigestellte Betriebsmittel, einschl. Verbindungsmittel.
Menge: 5,000 St
Leistungsbereichkatalog: 053

**1.1.140 Gummischlauchleitung H07RN-F 5G6**
STLB-Bau 2026-04 053
Gummischlauchleitung DIN EN 50525-2-21 (VDE 0285-525-2-21) H07RN-F 5 G 6, Cu-Zahl 288, Farbton schwarz.
Menge: 110,000 m
Leistungsbereichkatalog: 053

**1.1.150 Vorhalten Gummischlauchleitung H07RN-F 5G6**
Vorhalten Gummischlauchleitung H07RN-F 5G6
gemäß Pos. 1.1.140
Menge: 12,000 Mon

**1.1.160 Gummischlauchleitung H07RN-F 5G6 nur anschließen**
STLB-Bau 2026-04 053
Gummischlauchleitung DIN EN 50525-2-21 (VDE 0285-525-2-21) H07RN-F 5 G 6, Cu-Zahl 288, Farbton schwarz, nur anschließen an beigestellte Betriebsmittel, einschl. Verbindungsmittel.
Menge: 7,000 St
Leistungsbereichkatalog: 053

**1.1.170 Gummischlauchleitung H07RN-F 5G10**
STLB-Bau 2026-04 053
Gummischlauchleitung DIN EN 50525-2-21 (VDE 0285-525-2-21) H07RN-F 5 G 10, Cu-Zahl 480.
Menge: 400,000 m
Leistungsbereichkatalog: 053

**1.1.180 Vorhalten Gummischlauchleitung H07RN-F 5G10**
Vorhalten Gummischlauchleitung H07RN-F 5G10
gemäß Pos. 1.1.170
Menge: 12,000 Mon

**1.1.190 Gummischlauchleitung H07RN-F 5G10 nur anschließen**
STLB-Bau 2026-04 053
Gummischlauchleitung DIN EN 50525-2-21 (VDE 0285-525-2-21) H07RN-F 5 G 10, Cu-Zahl 480, nur anschließen an beigestellte Betriebsmittel, einschl. Verbindungsmittel.
Menge: 7,000 St
Leistungsbereichkatalog: 053

**1.1.200 Leuchte, 1x58W, IP X3 incl. LM**
Leuchte, 1 x 58 W, zur ortsfesten Montage,
Schutzgrad IP X3 incl. Leuchtmittel und Starter
liefern und als Ersatz für die Normalbeleuchtung montieren,  in Fluren, Räumen  und Treppenhäuser montieren.
Das 2-malige Umhängen der Leuchte während der Bauzeit ist einzukalkulieren.
Nach Aufforderung wieder demontieren.
Menge: 15,000 St

**1.1.210 Vorhalten Leuchten**
Vorhalten der o.g. Leuchten gemäß Pos. 1.1.200
Menge: 12,000 Mon

**1.1.220 Umhängen Leuchten**
Umhängen der o.g. Leuchten gemäß Pos. 1.1.200
Menge: 15,000 St

**1.1.230 Verbindungsdose Kunststoff 80/80mm T 50mm 5x4mm2 AP**
STLB-Bau 2026-04 053
Verbindungsdose DIN EN IEC 60670-1 (VDE 0606-1) als Abzweigkasten, aus Kunststoff, Grundfläche mind. 80/80 mm, Tiefe mind. 50 mm, mit 5 Klemmen 4 mm2, Aufputz.
Menge: 30,000 St
Leistungsbereichkatalog: 053

**1.1.240 Drehschalter 2polig Aus 16A 250V IP44**
STLB-Bau 2026-04 053
Drehschalter DIN EN 60669-1 (VDE 0632-1) 2-polig, Aus, 16 A, 250 V AC, einschl. Bedienelement, Schutzart IP 44 DIN EN 60529 (VDE 0470-1).
Menge: 2,000 St
Leistungsbereichkatalog: 053

### Titel 2 Abbrucharbeiten, Bauabfälle

*Hinweis: Vorbemerkung Abbrucharbeiten und Bauabfälle*
1. Verpackungsabfall, überschüssiges Baumaterial, Baustellenabfälle

Anfallendes Verpackungsmaterial und überschüssiges Baumaterial bleibt Eigentum des Auftragnehmers und ist ordnungsgemäß in eigener Regie gemäß den Anforderungen der Gewerbeabfallverordnung (GewAbfV) zu einer Verwertung zu entsorgen.

Verpackungsmaterial, überschüssiges Baumaterial und Baustellenabfälle des Auftragnehmers sind auf der Baustelle in gesonderte verschließbaren Containern zu sammeln. Das Verbringen oben genannter Abfälle in die Sammelbehälter für Bauabfälle des Auftraggebers ist untersagt. Gefüllte Container sind ohne Aufforderung und unverzüglich abzufahren.

Die Zwischenlagerung auf dem Gelände darf nur nach Genehmigung durch die Bauleitung und nur in geschlossenen Containern erfolgen.

Die anfallenden Kosten für das Aufstellen, Vorhalten und Entsorgen der Container ist eine Nebenleistung und in die Einheitspreise einzurechnen.

2. Alle Abfallarten

Es ist das Kreislaufwirtschaftsgesetz vom 24.02.2012 und in Kraft gesetzt am 01.06.2012, in der jeweils gültigen Fassung, mit allen Rechtsgrundlagen, Verordnungen und Merkblättern zur Vermeidung, Wiederverwendung, Recycling, Verwertung und Beseitigung von Abfällen anzuwenden.

Daneben ist das gültige Berliner Landesabfallrecht bei der Entsorgung zugrunde zu legen.

Die Regelungen und Erläuterungen zum Landesabfallrecht und zum behördlichen Vollzug in Berlin sind in der jeweils aktuellen Fassung zu beachten:

- Merkblatt 1 "Bauherrenpflichten im Land Berlin - Anforderungen der Abfallwirtschaftsbehörde" von der Senatsverwaltung für Umwelt / Abfallbehörde (vgl. letzte Aktualisierung 11/21)

- Merkblatt 2 "Hinweise zur Entsorgung von Gefährlichen Abfällen, die bei Baumaßnahmen im Land Berlin anfallen" von der Senatsverwaltung für Umwelt / Abfallbehörde (vgl. letzte Aktualisierung 07/23)

- Merkblatt3 "Hinweise zum Umgang mit asbesthaltigen Bauabfällen" (vgl. letzte Aktualisierung 01/25)

- Merkblatt 4 "Hinweise zur Entsorgung von mineralischen Bauabfällen, die bei den Baumaßnahmen im Lande Berlin anfallen" von der Senatsverwaltung für Umwelt / Abfallbehörde (vgl. letzte Aktualisierung 09/24)

Die Deklarationsanalytik und die verbindliche Abfalldeklaration erfolgen grundsätzlich über den Auftraggeber und seinen hierfür Bevollmächtigten.

Eigenständig durch den Auftragnehmer genommene Proben und Analysen werden grundsätzlich nicht anerkannt.

Jeder auf der Baustelle anfallende Abfall ist je Abfallschlüsselnummer getrennt in verschließbaren Containern zu sammeln. Von der Regelung der artenspezifischen Trennung der Bauabfälle kann nur abgewichen werden, wenn der Auftraggeber in einer entsprechenden Position des Leistungsverzeichnisses festlegt hat, dass die Entsorgung der gemischten Bau- und Abbruchabfälle über eine Abfallsortieranlage oder der mineralischen Gemische über eine Abfallaufbereitungsanlage oder direkt zur Deponierung zu erfolgen hat.

Gefüllte Container sind unverzüglich abzufahren.
Vor dem Abtransport der Bauabfälle ist die abzurechnende Menge durch Unterschrift/Signatur der Objektüberwachung auf dem Übernahmeschein/Begleitschein zu bestätigen.

Grundsätzlich sind in die Abbruch- und Entsorgungspositionen folgende Punkte einzukalkulieren, wenn es keine besonderen Leistungen nach der VOB sind:

- Aufschütten der Haufwerke
- Transport der Abfälle zum Container bzw. zur Haufwerksfläche
- sortenreine Demontage
- Kosten für das jeweilige Nachweisverfahren

Die Entsorgungskosten werden bei einem Einzelentsorgungsnachweis für gefährlichen Abfall zur Beseitigung bzw. zur Verwertung unmittelbar vom AG an den Deponiebetreiber bzw. an die Verwertungs-/Behandlungsanlage gezahlt und in der Regel vorab gesondert ausgeschrieben.

Die Entsorgungsgebühren der SBB bei Einzelentsorgungsnachweisen werden ebenfalls vom Auftraggeber direkt übernommen.

Bei allen weiteren Entsorgungs- bzw. Verwertungspositionen sind die Deponie- bzw. Annahmegebühren in die Entsorgungspositionen einzukalkulieren.

Der Nachweis über die erfolgte Verwertung/Beseitigung ist der Objektüberwachung unverzüglich und unaufgefordert zuzuleiten.

Grundlage für die Abrechnung bilden die ordnungsgemäß ausgefüllten Nachweisbelege, das Aufmaß und die Belege der Annahmestelle über die erfolgte Verwertung/Beseitigung (Wiegeschein und Eintrag der Annahmestelle auf dem Übernahmeschein/Begleitschein). Die Übernahmescheine in Papierform sind durch den AN bereitzustellen und einzukalkulieren.

Allgemeiner Hinweis:

In Abhängigkeit von den bei der Durchführung der Baumaßnahme anfallenden Abfallarten werden nachfolgende Vorbemerkungen ganz oder in Teilen Vertragsbestandteil:

a) (Nicht gefährlicher) Abfall

Bei der Entsorgung nicht gefährlicher mineralischer Bauabfälle ist die in § 6 KrWG geregelte fünfstufige Abfallhierarchie zu beachten, mit der eine grundsätzliche Rangfolge für Maßnahmen der Vermeidung von Abfällen sowie der Vorbereitung zur Wiederverwendung, des Recyclings, der sonstigen (insbesondere energetischen) Verwertung und der Beseitigung von Abfällen festgelegt ist. In diesem Sinne sind die Ziele der ErsatzbaustoffV durch eine bestmögliche Verwertung von mineralischen Abfällen zu gewährleisten. Die vom Auftragnehmer vorgesehen Entsorgungsanlagen sind in tabellarischer Form je Abfallschlüssel und Fraktion spätestens zur Anlaufberatung der Objektüberwachung vorzulegen.

Für den Transport der nicht gefährlichen Abfälle ist eine gültige Anzeige von Sammlern, Beförderern, Händlern und Maklern von Abfällen an die zuständige Behörde erforderlich. Diese ist nach Aufforderung der Vergabestelle unverzüglich vorzulegen, jedoch spätestens vor Auftragserteilung. Die Fahrzeuge sind während des Transportes von nicht gefährlichen Abfällen auf öffentlichen Straßen mit der Warntafel "A" zu kennzeichnen.

Ein vereinfachter Entsorgungsnachweis im Sinne der Verordnung über Verwertungs- und Beseitigungsnachweise ist für die Entsorgung von nicht gefährlichem Abfall in der Regel nicht erforderlich, sofern dieser nicht von der Objektüberwachung oder vom Entsorger für spezielle Fraktionen gefordert wird

Als Beleg über die Abfuhr und die Annahme des nicht gefährlichen Abfalls ist das Übernahmescheinformular in Papierform als rechnungsbegründende Unterlage zu verwenden, auszufüllen und vor Abfahrt durch die Objektüberwachung gegenzeichnen zu lassen.
Bei Abrechnung von mineralischen Abfällen nach Materialklassen (z. B. gemäß ErsatzbaustoffV: RC1, RC2, RC3 oder BMF 1, BMF 2, BMF3 etc.) sind diese oder die entsprechenden LV-Positionen im Feld Vermerke zu notieren. Daneben ist im Feld Vermerke die Anfallstelle (Ort der Baustelle) zu vermerken.

Alternativ können nach Prüfung eines vom Auftragnehmer vorzulegenden Musters und Freigabe seitens des Objektüberwachung im Einzelfall geeignete vergleichbare Dokumente wie Wiegescheine oder Lieferscheine zur Dokumentation und als rechnungsbegründende Unterlage verwendet werden.

Auf diesen Dokumenten müssen folgende Angaben enthalten sein

- Name und Anschrift des Abfallerzeugers
- Anfallstelle
- Abfallart, Abfallschlüssel und Abfallmenge, Materialklasse
- Name und Anschrift des Transporteurs
- Name und Anschrift der Verwertungs-/Beseitigungsanlage
.
Der Auftragnehmer ist für die sortengerechte Demontage und die fachtechnisch richtige Verwertung aller recyclingfähigen nicht gefährlichen Abfälle in zugelassenen Entsorgungsanlagen gemäß den Regelungen der Gewerbeabfallverordnung (GewAbfV) verantwortlich, sofern der Auftraggeber als Abfallerzeuger der Abfälle gilt.

Sollten im Bauverlauf zusätzliche aus technischen oder wirtschaftlichen Gründen nicht vermeidbare Gemische bezüglich gemischtem Bauschutt (AVV 170107) und gemischten Baustellenabfällen (AVV 170904) anfallen, sind diese vom Auftragnehmer gemäß den Anforderungen der Gewerbeabfallverordnung zu begründen und zu dokumentieren.

Vom Auftragnehmer ist eine Dokumentation der Erfassung und Entsorgung von Bau- und Abbruchabfällen nach § 8 Abs. 3 GewAbfV nach Abschluss der Entsorgungsvorgänge vorzulegen.

b) Gefährlicher Abfall

Gefährlicher Abfall zur Beseitigung unterliegt der Andienungspflicht bzw. gefährlicher Abfall zur Verwertung der Anzeigepflicht an die Sonderabfallgesellschaft Brandenburg Berlin (SBB).

Das Merkblatt 2 "Hinweise zur Entsorgung von gefährlichen Abfällen, die bei Baumaßnahmen im Land Berlin anfallen" von der Senatsverwaltung für Umwelt / Abfallbehörde ist in der jeweils aktuellen Fassung (vgl. letzte Aktualisierung 07/23) zu beachten.

Für den Transport der Abfälle ist eine gültige Transportgenehmigung bzw. Erlaubnis für Sammler, Beförderer, Händler und Makler von gefährlichen Abfällen oder eine Anzeige von Sammlern, Beförderern, Händlern und Maklern von Abfällen erforderlich. Diese ist nach Aufforderung der Vergabestelle unverzüglich vorzulegen, jedoch spätestens vor Auftragserteilung. Die Fahrzeuge sind während des Transportes von gefährlichen Abfällen auf öffentlichen Straßen mit der Warntafel "A" zu kennzeichnen.

Grundlage des Nachweisverfahrens bildet die Verordnung über Verwertungs- und Beseitigungsnachweise (Nachweisverordnung) vom 20.10.2006, in Kraft gesetzt am 01.02.2007. Ab dem 01.04.2010 ist das elektronische Nachweisverfahren bei den gefährlichen Abfällen anzuwenden.

Im BBR wird für die Online-Dienste das Software-Programm "ZEDAL" von der ZEDAL AG in Recklinghausen eingesetzt.

Die Entsorgung gefährlicher Abfälle erfolgt über Einzelentsorgungsnachweise.

Nur in Ausnahmefällen ist nach vorheriger Beantragung und Freigabe seitens des BBR Abfallbeauftragten eine Entsorgung über Sammelentsorgungsnachweise zulässig.

Bei einer Entsorgung der gefährlichen Abfälle über einen Sammelentsorgungsnachweis sind ein gültiger Sammelentsorgungsnachweis und ein Zuweisungsbescheid notwendig. Diese sind ohne Aufforderung der Objektüberwachung unverzüglich vorzulegen, jedoch spätestens zur Anlaufberatung.

Als Beleg der Entsorgung ist bei Sammelentsorgung der Übernahmeschein in Papierform oder Digital zu verwenden. Der Übernahmeschein ist vor Abfuhr vom Einsammler zur Unterschrift bzw. Signatur an den Beauftragten des AG zu übersenden.

Der Auftragnehmer hat neben dem Übernahmeschein eine Kopie des dazugehörigen Begleitscheins aus dem elektronischen Register des Einsammlers bei der Abrechnung als rechnungsbegründende Unterlage zu übergeben.

Bei Entsorgung von gefährlichen Abfällen über ein freiwilliges oder gesetzlich vorgeschriebenes Rücknahmesystem ist die Zulässigkeit der vorgesehenen Annahmestelle vom Auftragnehmer vorab zu belegen.

Es ist ein baustellenbezogener Verbleibsnachweis gemäß den Anforderungen der gesetzlichen Regelungen bzw. der individuellen genehmigungsrechtlichen Anforderungen als rechnungsbegründende Unterlage vorzulegen.

#### Bereich 2.1 Abbrucharbeiten

**2.1.10 Demontage der Bestandsinstallation Schutzschalter**
*** Pauschalposition
Demontage der Bestandsinstallation Schutzschalter

Umfang:
- ca. 135 Stück
Menge: 1,000 psch

**2.1.20 Demontage der Bestandshauptverteilung**
*** Pauschalposition
Demontage der Bestandshauptverteilung bestehend aus 4 Verteilungsschränken
Menge: 1,000 psch

**2.1.30 Demontage Bestandsleitungen**
*** Pauschalposition
Die vorhandenen Bestandsleitungen sind fachgerecht zu demontieren. An jedem Durchbruch sind die Leitungen sauber zu trennen, wobei die Durchbrüche beschädigungsfrei zu hinterlassen sind. Sämtliche Arbeiten umfassen das Entfernen von Befestigungen, Klemmen und Zubehörteilen nach den geltenden Vorschriften.
Menge: 1,000 psch

#### Bereich 2.2 Entsorgung

**2.2.10 Entsorgung der Bestandsinstallation Schutzschalter**
*** Pauschalposition
Entsorgung der Bestandsinstallation Schutzschalter

Umfang:
- ca. 135 Stück
Menge: 1,000 psch

**2.2.20 Entsorgung der Bestandshauptverteilung**
*** Pauschalposition
Entsorgung der Bestandshauptverteilung bestehend aus 4 Verteilungsschränken
Menge: 1,000 psch

**2.2.30 Entsorgung Bestandsleitungen**
*** Pauschalposition
Die vorhandenen Bestandsleitungen sind ordnungsgemäß zu entsorgen. Die Arbeiten umfassen das Entsorgen von Bestandsleitungen, Befestigungen, Klemmen und Zubehörteilen nach den geltenden Vorschriften.
Menge: 1,000 psch

**2.2.40 Entsorgung asbesthaltiger Bauabfälle AVV 17 01 06**
Entsorgung asbesthaltiger Abfälle AVV 17 01 06
über einen Sammelentsorgungsnachweis zu einer zugelassenen Entsorgungsanlage, Abrechnung nach Wiegenote und Übernahmeschein.
Menge: 1,000 t

### Titel 3 KG 440 Starkstromanlagen (Allgemein)

#### Bereich 3.1 Niederspannungsanlagen

**3.1.10 Fehlerstromschutzschalter RCBO TypA kurzzeitverzögert Charakter.B 16A Fehlerstrom 30mA 3polig+N 400VAC**
STLB-Bau 2026-04 054
Fehlerstromschutzschalter mit Überstromschutz (RCBO) DIN EN 61009-1 (VDE 0664-20), als Reiheneinbaugerät, Maße DIN 43880, fingersicher DIN EN 50274 (VDE 0660-514), Typ A pulsstromsensitiv, Auslösung kurzzeitverzögert, Auslösecharakteristik B, DIN EN 60898-1 (VDE 0641-11), Bemessungsstrom 16 A, Bemessungsfehlerstrom 30 mA, 3-polig + N, 400 V AC, stoßstromfest bis 250 A, mit Handbetätigung, mit Arbeitsstromauslöser AC, mit Unterspannungsauslöser AC.
Menge: 30,000 St
Leistungsbereichkatalog: 054

**3.1.20 Fehlerstromschutzschalter RCBO TypA kurzzeitverzögert Charakter.B 16A Fehlerstrom 30mA 3polig+N 400VAC**
STLB-Bau 2026-04 054
Fehlerstromschutzschalter mit Überstromschutz (RCBO) DIN EN 61009-1 (VDE 0664-20), als Reiheneinbaugerät, Maße DIN 43880, fingersicher DIN EN 50274 (VDE 0660-514), Typ A pulsstromsensitiv, Auslösung kurzzeitverzögert, Auslösecharakteristik B, DIN EN 60898-1 (VDE 0641-11), Bemessungsstrom 16 A, Bemessungsfehlerstrom 30 mA, 3-polig + N, 400 V AC, stoßstromfest bis 250 A, mit Handbetätigung, mit Arbeitsstromauslöser AC, mit Unterspannungsauslöser AC.
Menge: 7,000 St
Leistungsbereichkatalog: 054

**3.1.30 Fehlerstromschutzschalter RCBO TypA kurzzeitverzögert Charakter.B 16A Fehlerstrom 30mA einpolig+N 230VAC IP4X**
STLB-Bau 2026-04 054
Fehlerstromschutzschalter mit Überstromschutz (RCBO) DIN EN 61009-1 (VDE 0664-20), als Reiheneinbaugerät, Maße DIN 43880, fingersicher DIN EN 50274 (VDE 0660-514), Typ A pulsstromsensitiv, Auslösung kurzzeitverzögert, Auslösecharakteristik B, DIN EN 60898-1 (VDE 0641-11), Bemessungsstrom 16 A, Bemessungsfehlerstrom 30 mA, einpolig + N, 230 V AC, Kurzschlussfestigkeit 10 kA, stoßstromfest bis 250 A, mit Handbetätigung, mit Arbeitsstromauslöser AC, mit Unterspannungsauslöser AC, mit Aufputzgehäuse und PE-Klemme, Schutzart IP 4X DIN EN 60529 (VDE 0470-1).
Menge: 41,000 St
Leistungsbereichkatalog: 054

**3.1.40 Fehlerstromschutzschalter RCBO TypA kurzzeitverzögert Charakter.B 16A Fehlerstrom 30mA einpolig+N 230VAC IP4X**
STLB-Bau 2026-04 054
Fehlerstromschutzschalter mit Überstromschutz (RCBO) DIN EN 61009-1 (VDE 0664-20), als Reiheneinbaugerät, Maße DIN 43880, fingersicher DIN EN 50274 (VDE 0660-514), Typ A pulsstromsensitiv, Auslösung kurzzeitverzögert, Auslösecharakteristik B, DIN EN 60898-1 (VDE 0641-11), Bemessungsstrom 16 A, Bemessungsfehlerstrom 30 mA, einpolig + N, 230 V AC, Kurzschlussfestigkeit 10 kA, stoßstromfest bis 250 A, mit Handbetätigung, mit Arbeitsstromauslöser AC, mit Unterspannungsauslöser AC, mit Aufputzgehäuse und PE-Klemme, Schutzart IP 4X DIN EN 60529 (VDE 0470-1).
Menge: 17,000 St
Leistungsbereichkatalog: 054

**3.1.50 Fehlerstromschutzschalter RCBO TypA kurzzeitverzögert Charakter.B 25A Fehlerstrom 30mA 3polig+N 400VAC IP4X**
STLB-Bau 2026-04 054
Fehlerstromschutzschalter mit Überstromschutz (RCBO) DIN EN 61009-1 (VDE 0664-20), als Reiheneinbaugerät, Maße DIN 43880, fingersicher DIN EN 50274 (VDE 0660-514), Typ A pulsstromsensitiv, Auslösung kurzzeitverzögert, Auslösecharakteristik B, DIN EN 60898-1 (VDE 0641-11), Bemessungsstrom 25 A, Bemessungsfehlerstrom 30 mA, 3-polig + N, 400 V AC, stoßstromfest bis 250 A, mit Handbetätigung, mit Arbeitsstromauslöser AC, mit Unterspannungsauslöser AC, mit Aufputzgehäuse und PE-Klemme, Schutzart IP 4X DIN EN 60529 (VDE 0470-1).
Menge: 3,000 St
Leistungsbereichkatalog: 054

**3.1.60 Fehlerstromschutzschalter RCBO TypA kurzzeitverzögert Charakter.B 16A Fehlerstrom 30mA einpolig+N 230VAC IP4X**
STLB-Bau 2026-04 054
Fehlerstromschutzschalter mit Überstromschutz (RCBO) DIN EN 61009-1 (VDE 0664-20), als Reiheneinbaugerät, Maße DIN 43880, fingersicher DIN EN 50274 (VDE 0660-514), Typ A pulsstromsensitiv, Auslösung kurzzeitverzögert, Auslösecharakteristik B, DIN EN 60898-1 (VDE 0641-11), Bemessungsstrom 16 A, Bemessungsfehlerstrom 30 mA, einpolig + N, 230 V AC, stoßstromfest bis 250 A, mit Handbetätigung, mit Arbeitsstromauslöser AC, mit Unterspannungsauslöser AC, mit Aufputzgehäuse und PE-Klemme, Schutzart IP 4X DIN EN 60529 (VDE 0470-1).
Menge: 21,000 St
Leistungsbereichkatalog: 054

**3.1.70 Fehlerstromschutzschalter RCBO TypA kurzzeitverzögert Charakter.B 40A Fehlerstrom 30mA 3polig+N 400VAC IP4X**
STLB-Bau 2026-04 054
Fehlerstromschutzschalter mit Überstromschutz (RCBO) DIN EN 61009-1 (VDE 0664-20), als Reiheneinbaugerät, Maße DIN 43880, fingersicher DIN EN 50274 (VDE 0660-514), Typ A pulsstromsensitiv, Auslösung kurzzeitverzögert, Auslösecharakteristik B, DIN EN 60898-1 (VDE 0641-11), Bemessungsstrom 40 A, Bemessungsfehlerstrom 30 mA, 3-polig + N, 400 V AC, stoßstromfest bis 250 A, mit Handbetätigung, mit Arbeitsstromauslöser AC, mit Unterspannungsauslöser AC, mit Aufputzgehäuse und PE-Klemme, Schutzart IP 4X DIN EN 60529 (VDE 0470-1).
Menge: 3,000 St
Leistungsbereichkatalog: 054

**3.1.80 Fehlerstromschutzschalter RCBO TypA kurzzeitverzögert Charakter.B 32A Fehlerstrom 30mA 3polig+N 400VAC IP4X**
STLB-Bau 2026-04 054
Fehlerstromschutzschalter mit Überstromschutz (RCBO) DIN EN 61009-1 (VDE 0664-20), als Reiheneinbaugerät, Maße DIN 43880, fingersicher DIN EN 50274 (VDE 0660-514), Typ A pulsstromsensitiv, Auslösung kurzzeitverzögert, Auslösecharakteristik B, DIN EN 60898-1 (VDE 0641-11), Bemessungsstrom 32 A, Bemessungsfehlerstrom 30 mA, 3-polig + N, 400 V AC, stoßstromfest bis 250 A, mit Handbetätigung, mit Arbeitsstromauslöser AC, mit Unterspannungsauslöser AC, mit Aufputzgehäuse und PE-Klemme, Schutzart IP 4X DIN EN 60529 (VDE 0470-1).
Menge: 2,000 St
Leistungsbereichkatalog: 054

**3.1.90 Fehlerstromschutzschalter RCBO TypA kurzzeitverzögert Charakter.B 63A Fehlerstrom 30mA 3polig+N 400VAC IP4X**
STLB-Bau 2026-04 054
Fehlerstromschutzschalter mit Überstromschutz (RCBO) DIN EN 61009-1 (VDE 0664-20), als Reiheneinbaugerät, Maße DIN 43880, fingersicher DIN EN 50274 (VDE 0660-514), Typ A pulsstromsensitiv, Auslösung kurzzeitverzögert, Auslösecharakteristik B, DIN EN 60898-1 (VDE 0641-11), Bemessungsstrom 63 A, Bemessungsfehlerstrom 30 mA, 3-polig + N, 400 V AC, stoßstromfest bis 250 A, mit Handbetätigung, mit Arbeitsstromauslöser AC, mit Unterspannungsauslöser AC, mit Aufputzgehäuse und PE-Klemme, Schutzart IP 4X DIN EN 60529 (VDE 0470-1).
Menge: 1,000 St
Leistungsbereichkatalog: 054

**3.1.100 Fehlerstromschutzschalter RCBO TypA kurzzeitverzögert Charakter.B 16A Fehlerstrom 30mA einpolig+N 230VAC IP4X**
STLB-Bau 2026-04 054
Fehlerstromschutzschalter mit Überstromschutz (RCBO) DIN EN 61009-1 (VDE 0664-20), als Reiheneinbaugerät, Maße DIN 43880, fingersicher DIN EN 50274 (VDE 0660-514), Typ A pulsstromsensitiv, Auslösung kurzzeitverzögert, Auslösecharakteristik B, DIN EN 60898-1 (VDE 0641-11), Bemessungsstrom 16 A, Bemessungsfehlerstrom 30 mA, einpolig + N, 230 V AC, stoßstromfest bis 250 A, mit Handbetätigung, mit Arbeitsstromauslöser AC, mit Unterspannungsauslöser AC, mit Aufputzgehäuse und PE-Klemme, Schutzart IP 4X DIN EN 60529 (VDE 0470-1).
Menge: 3,000 St
Leistungsbereichkatalog: 054

**3.1.110 Fehlerstromschutzschalter RCBO TypA kurzzeitverzögert Charakter.B 63A Fehlerstrom 30mA 3polig+N 400VAC IP4X**
STLB-Bau 2026-04 054
Fehlerstromschutzschalter mit Überstromschutz (RCBO) DIN EN 61009-1 (VDE 0664-20), als Reiheneinbaugerät, Maße DIN 43880, fingersicher DIN EN 50274 (VDE 0660-514), Typ A pulsstromsensitiv, Auslösung kurzzeitverzögert, Auslösecharakteristik B, DIN EN 60898-1 (VDE 0641-11), Bemessungsstrom 63 A, Bemessungsfehlerstrom 30 mA, 3-polig + N, 400 V AC, stoßstromfest bis 250 A, mit Handbetätigung, mit Arbeitsstromauslöser AC, mit Unterspannungsauslöser AC, mit Aufputzgehäuse und PE-Klemme, Schutzart IP 4X DIN EN 60529 (VDE 0470-1).
Menge: 1,000 St
Leistungsbereichkatalog: 054

**3.1.120 Installationskleinverteiler Gehäuse Stahl TE 24 St Innenaufstellung IP44 IK05 1REG-Verteilerfeld**
STLB-Bau 2026-04 054
Installationskleinverteiler DIN EN 60670-24 (VDE 0606-24), U Index n tiefgestellt kleiner gleich 400 V AC, I Index n tiefgestellt kleiner gleich 125 A, Bedienung durch elektrotechnischen Laien, Gehäuse aus Stahl, Oberfläche lackiert,
Anzahl Teilungseinheiten '24' St, Schutzklasse I (Erdung), Basisschutz gegen elektrischen Schlag, Fehlerschutz gegen elektrischen Schlag durch Schutzisolierung, Innenaufstellung, Schutzart IP 44 DIN EN 60529 (VDE 0470-1), Schutzart IK05 DIN EN 62262 (VDE 0470-100),
min. Umgebungstemperatur '-25' Grad C,
max. Umgebungstemperatur '40' Grad C,
max. Umgebungstemperatur täglicher Mittelwert '35' Grad C,
max. relative Luftfeuchte bei einer Temperatur von 40 Grad C '50' %,
Verschmutzungsgrad 2 (mittel) DIN EN 61010-1 (VDE 0411-1),
Höhe über NN '2000' m,
EMV-Umgebung A Gewerbe Industrie, mit Tür, für Aufputzmontage, mit einem REG-Verteilerfeld,
Höhe '791' mm,
Breite '571' mm,
geplante Verlustleistung '150' W.
Menge: 1,000 St
Leistungsbereichkatalog: 054

**3.1.130 Installationskleinverteiler Gehäuse Stahl TE 12 St Innenaufstellung IP44 IK05 1REG-Verteilerfeld**
STLB-Bau 2026-04 054
Installationskleinverteiler DIN EN 60670-24 (VDE 0606-24), U Index n tiefgestellt kleiner gleich 400 V AC, I Index n tiefgestellt kleiner gleich 125 A, Bedienung durch elektrotechnischen Laien, Gehäuse aus Stahl, Oberfläche lackiert,
Anzahl Teilungseinheiten '12' St, Schutzklasse I (Erdung), Basisschutz gegen elektrischen Schlag, Fehlerschutz gegen elektrischen Schlag durch Schutzisolierung, Innenaufstellung, Schutzart IP 44 DIN EN 60529 (VDE 0470-1), Schutzart IK05 DIN EN 62262 (VDE 0470-100),
min. Umgebungstemperatur '-25' Grad C,
max. Umgebungstemperatur '40' Grad C,
max. Umgebungstemperatur täglicher Mittelwert '35' Grad C,
max. relative Luftfeuchte bei einer Temperatur von 40 Grad C '50' %,
Verschmutzungsgrad 2 (mittel) DIN EN 61010-1 (VDE 0411-1),
Höhe über NN '2000' m,
EMV-Umgebung A Gewerbe Industrie, mit Tür, für Aufputzmontage, mit einem REG-Verteilerfeld,
Höhe '641' mm,
Breite '355' mm,
geplante Verlustleistung '100' W.
Menge: 5,000 St
Leistungsbereichkatalog: 054

**3.1.140 Reihenklemme 690V einstöckig bis 6mm2 Tragsch.**
STLB-Bau 2026-04 054
Reihenklemme DIN EN 60947-7-1 (VDE 0611-1), Bemessungsisolationsspannung 690 V AC, Isolationsgruppe C, einstöckig, für Leiterquerschnitt bis 6 mm2, Klemmenträger aus selbstlöschendem oder nichtbrennbarem Isolierstoff, zur Montage auf Tragschiene DIN EN 60715 (VDE 0660-520), einschl. systemgebundenem Zubehör mit dauerhafter Anschlussbezeichnung.
Menge: 50,000 St
Leistungsbereichkatalog: 054

**3.1.150 Installationsltg halogenfrei NHMH-J 3x1,5RE**
STLB-Bau 2026-04 053
Halogenfreie Installationsleitung DIN VDE 0250-214 (VDE 0250-214) NHMH-J 3 x 1,5 RE, Cu-Zahl 43, Arbeitshöhe des Montageortes bis 3,5 m über der Standfläche des hierfür erforderlichen Gerüstes, Gerüst wird beigestellt/ist vorh..
Menge: 300,000 m
Leistungsbereichkatalog: 053

**3.1.160 Installationsltg halogenfrei NHMH-J 3x2,5RE**
STLB-Bau 2026-04 053
Halogenfreie Installationsleitung DIN VDE 0250-214 (VDE 0250-214) NHMH-J 3 x 2,5 RE, Cu-Zahl 72, Arbeitshöhe des Montageortes bis 3,5 m über der Standfläche des hierfür erforderlichen Gerüstes, Gerüst wird beigestellt/ist vorh..
Menge: 400,000 m
Leistungsbereichkatalog: 053

**3.1.170 Installationsltg halogenfrei NHMH-J 3x4RE**
STLB-Bau 2026-04 053
Halogenfreie Installationsleitung DIN VDE 0250-214 (VDE 0250-214) NHMH-J 3 x 4 RE, Cu-Zahl 115, Arbeitshöhe des Montageortes bis 3,5 m über der Standfläche des hierfür erforderlichen Gerüstes, Gerüst wird beigestellt/ist vorh..
Menge: 100,000 m
Leistungsbereichkatalog: 053

**3.1.180 Installationsltg halogenfrei NHMH-J 3x6RE**
STLB-Bau 2026-04 053
Halogenfreie Installationsleitung DIN VDE 0250-214 (VDE 0250-214) NHMH-J 3 x 6 RE, Cu-Zahl 173, Arbeitshöhe des Montageortes bis 3,5 m über der Standfläche des hierfür erforderlichen Gerüstes, Gerüst wird beigestellt/ist vorh..
Menge: 100,000 m
Leistungsbereichkatalog: 053

**3.1.190 Installationsltg halogenfrei NHMH-J 5x1,5RE**
STLB-Bau 2026-04 053
Halogenfreie Installationsleitung DIN VDE 0250-214 (VDE 0250-214) NHMH-J 5 x 1,5 RE, Cu-Zahl 72, Arbeitshöhe des Montageortes bis 3,5 m über der Standfläche des hierfür erforderlichen Gerüstes, Gerüst wird beigestellt/ist vorh..
Menge: 100,000 m
Leistungsbereichkatalog: 053

**3.1.200 Installationsltg halogenfrei NHMH-J 5x2,5RE**
STLB-Bau 2026-04 053
Halogenfreie Installationsleitung DIN VDE 0250-214 (VDE 0250-214) NHMH-J 5 x 2,5 RE, Cu-Zahl 120, Arbeitshöhe des Montageortes bis 3,5 m über der Standfläche des hierfür erforderlichen Gerüstes, Gerüst wird beigestellt/ist vorh..
Menge: 1300,000 m
Leistungsbereichkatalog: 053

**3.1.210 Kunststoffaderleitung H07V-U 1x6**
STLB-Bau 2026-04 053
Kunststoffaderleitung DIN EN 50525-2-31 (VDE 0285-525-2-31), H07V-U 1 x 6, Cu-Zahl 58.
Menge: 825,000 m
Leistungsbereichkatalog: 053

**3.1.220 Kunststoffaderleitung H07V2-K 1x16**
STLB-Bau 2026-04 053
Kunststoffaderleitung DIN EN 50525-2-31 (VDE 0285-525-2-31), H07V2-K 1 x 16, Cu-Zahl 154.
Menge: 212,000 m
Leistungsbereichkatalog: 053

**3.1.230 Verbindungsdose Einführungsstutzen Kunststoff 150/150mm T 75mm AP Beton**
STLB-Bau 2026-04 053
Verbindungsdose DIN EN IEC 60670-1 (VDE 0606-1) als Abzweigkasten, mit Einführungsstutzen, aus Kunststoff, Grundfläche mind. 150/150 mm, Tiefe mind. 75 mm, mit Deckel, Aufputz, auf Beton.
Menge: 15,000 St
Leistungsbereichkatalog: 053

**3.1.240 Stromkreisschild Kunststoff Beschriftung**
STLB-Bau 2026-04 059
Stromkreisbezeichnungsschild mit Angabe von Verteilung, Stromkreis-Nummer und Leuchten-Nummer, DIN VDE 0100-560 (VDE 0100-560), rund, Schriftart/-größe DIN 1450, aus Kunststoff mit gravierter Beschriftung.
Menge: 135,000 St
Leistungsbereichkatalog: 059

**3.1.250 Schutzkontaktsteckdose 250V 16A 2fach Klappdeckel AP IP44**
STLB-Bau 2026-04 053
Schutzkontaktsteckdose DIN VDE 0620-1 (VDE 0620-1), 250 V AC, 16 A, 2-fach, mit Klappdeckel, in Aufputzausführung, Schutzart IP 44 DIN EN 60529 (VDE 0470-1), Einsatz mit Schrauben befestigen.
Menge: 16,000 St
Leistungsbereichkatalog: 053

**3.1.260 Schutzkontaktsteckdose 250V 16A Gerätedose Beschriftungsfeld IP2X**
STLB-Bau 2026-04 053
Schutzkontaktsteckdose DIN VDE 0620-1 (VDE 0620-1), 250 V AC, 16 A, mit Gerätedose, einschl. Zentralplatte, mit Beschriftungsfeld, Schutzart IP 2X DIN EN 60529 (VDE 0470-1), Einsatz mit Schrauben befestigen.
Menge: 130,000 St
Leistungsbereichkatalog: 053

**3.1.270 CEE-Steckdose Klappdeckel 5polig 230/400VAC 32A AP IP44**
STLB-Bau 2026-04 053
CEE-Steckdose DIN EN 60309-2 (VDE 0623-2), mit Klappdeckel, 5-polig, Bemessungsbetriebsspannung 230/400 V AC, 32 A, in Aufputzgehäuse, Schutzart IP 44 DIN EN 60529 (VDE 0470-1).
Menge: 47,000 St
Leistungsbereichkatalog: 053

**3.1.280 CEE-Steckdose Klappdeckel 5polig 230/400VAC 16A AP IP44**
STLB-Bau 2026-04 053
CEE-Steckdose DIN EN 60309-2 (VDE 0623-2), mit Klappdeckel, 5-polig, Bemessungsbetriebsspannung 230/400 V AC, 16 A, in Aufputzgehäuse, Schutzart IP 44 DIN EN 60529 (VDE 0470-1).
Menge: 114,000 St
Leistungsbereichkatalog: 053

**3.1.290 Schutzkontaktsteckdose 250V 16A IP44**
STLB-Bau 2026-04 053
Schutzkontaktsteckdose DIN VDE 0620-1 (VDE 0620-1), 250 V AC, 16 A, einschl. Zentralplatte, Schutzart IP 44 DIN EN 60529 (VDE 0470-1), Einsatz mit Schrauben befestigen.
Menge: 24,000 St
Leistungsbereichkatalog: 053

#### Bereich 3.2 Not- und Sicherheitsbeleuchtung

**3.2.10 Rettungszeichenleuchte Einzelbatterie Erkennungsweite 10m Deckenanbau LED**
STLB-Bau 2026-04 059
Rettungszeichenleuchte DIN EN 1838 und DIN EN 60598-2-22 (VDE 0711-2-22), mit eingebauter Einzelbatterie, Rettungszeichen DIN EN ISO 7010, DIN 4844-1 und DIN ISO 3864-1, Rettungszeichen 2-seitig, Erkennungsweite mind. 10 m, für Deckenanbau, Umgebungstemperatur 5 bis 35 Grad C, mit Leuchtmittel LED und Betriebsgerät, Arbeitshöhe des Montageortes bis 3,5 m über der Standfläche des hierfür erforderlichen Gerüstes, Gerüst wird beigestellt/ist vorh..
Menge: 68,000 St
Leistungsbereichkatalog: 059

**3.2.20 Sicherheitsleuchte Einzelbatterie Deckenanbau LED**
STLB-Bau 2026-04 059
Sicherheitsleuchte DIN EN 1838 und DIN EN 60598-2-22 (VDE 0711-2-22), mit eingebauter Einzelbatterie, zur Beleuchtung von Flucht-/Rettungswegen, Beleuchtungsstärke mind. 5 lx,
Lichtpunkthöhe '3' m,
Leuchtenabstand bei 2 m Flucht-/Rettungswegbreite '10' m, Wartungsfaktor 0,8, für Deckenanbau, Umgebungstemperatur 5 bis 35 Grad C, mit Leuchtmittel LED und Betriebsgerät, Arbeitshöhe des Montageortes bis 3,5 m über der Standfläche des hierfür erforderlichen Gerüstes, Gerüst wird beigestellt/ist vorh..
Menge: 158,000 St
Leistungsbereichkatalog: 059

**3.2.30 Stromkreisschild**
STLB-Bau 2026-04 059
Stromkreisbezeichnungsschild mit Angabe von Verteilung, Stromkreis-Nummer und Leuchten-Nummer, DIN VDE 0100-560 (VDE 0100-560).
Menge: 226,000 St
Leistungsbereichkatalog: 059

**3.2.40 Installationskabel symmetrisch J-Y(St)Y 2x2x0,8 Bd**
STLB-Bau 2026-04 061
Installationskabel, symmetrisch, DIN VDE 0815 (VDE 0815), J-Y(St)Y, 2 x 2 x 0,8 Bd, Arbeitshöhe des Montageortes bis 3,5 m über der Standfläche des hierfür erforderlichen Gerüstes.
Menge: 1250,000 m
Leistungsbereichkatalog: 061

**3.2.50 Überwachungsstation zur zentralen Anzeige der Betriebszustände**
Lieferung, Montage und Inbetriebnahme einer zentralen Überwachungseinrichtung zur Überwachung von Einzelbatterie-Not- und Sicherheitsleuchten gemäß DIN VDE 0108 und EN 50172.

Aufnahme von max. 64 Adressen

Nennspannung: 230 V AC ±10 %, 50/60 Hz

Schutzart: mindestens IP20

Schutzklasse: I

Montageart: Aufputzmontage

Gehäuse: Metallgehäuse oder gleichwertig, für den Einsatz in Innenräumen geeignet
Menge: 2,000 St

#### Bereich 3.3 Verlegesysteme

**3.3.10 Elektroinstallationsrohr halogenfr.Kunststoff AD 16mm AP**
STLB-Bau 2026-04 053
Elektroinstallationsrohr DIN EN 61386 (VDE 0605), Maße DIN EN 60423, aus Kunststoff, halogenfrei, Außendurchmesser 16 mm, Druckfestigkeit Klasse 1 - sehr leicht (125 N) DIN EN 61386-1 (VDE 0605-1), Klasse Schlagbeanspruchung 1 - sehr leicht DIN EN 61386-1 (VDE 0605-1), max. Gebrauchstemperatur Klasse 1 (60 Grad C) DIN EN 61386-1 (VDE 0605-1), Verlegung offen, auf Putz.
Menge: 250,000 m
Leistungsbereichkatalog: 053

**3.3.20 Elektroinstallationsrohr Stahl verz AD 25mm AP Abstandsschellen E30 Funktionserhalt**
STLB-Bau 2026-04 053
Elektroinstallationsrohr DIN EN 61386 (VDE 0605), Maße DIN EN 60423, aus verzinktem Stahl, Außendurchmesser 25 mm, Druckfestigkeit Klasse 3 - mittel (750 N) DIN EN 61386-1 (VDE 0605-1), Klasse Schlagbeanspruchung 3 - mittel DIN EN 61386-1 (VDE 0605-1), max. Gebrauchstemperatur Klasse 1 (60 Grad C) DIN EN 61386-1 (VDE 0605-1), Verlegung offen, auf Putz, mit Abstandsschellen, Feuerwiderstandsklasse E 30 mit Funktionserhalt, Ausführung gemäß Einzelbeschreibung,
Einzelbeschreibungs-Nr 'Die Elektroinstallationsrohre müssen mit E30 zugelassenen Schellenaus Stahlblech waagerecht an der Decke befestigt werden.
Bestellung und der Aufwand ist mit einzukalkulieren.'
.
Menge: 393,000 m
Leistungsbereichkatalog: 053

**3.3.30 Elektroinstallationsrohr Stahl verz AD 32mm AP Abstandsschellen E30 Funktionserhalt**
STLB-Bau 2026-04 053
Elektroinstallationsrohr DIN EN 61386 (VDE 0605), Maße DIN EN 60423, aus verzinktem Stahl, Außendurchmesser 32 mm, Druckfestigkeit Klasse 3 - mittel (750 N) DIN EN 61386-1 (VDE 0605-1), Klasse Schlagbeanspruchung 3 - mittel DIN EN 61386-1 (VDE 0605-1), max. Gebrauchstemperatur Klasse 1 (60 Grad C) DIN EN 61386-1 (VDE 0605-1), Verlegung offen, auf Putz, mit Abstandsschellen, Feuerwiderstandsklasse E 30 mit Funktionserhalt, Ausführung gemäß Einzelbeschreibung,
Einzelbeschreibungs-Nr 'Die Elektroinstallationsrohre müssen mit E30 zugelassenen Schellenaus Stahlblech waagerecht an der Decke befestigt werden.
Bestellung und der Aufwand ist mit einzukalkulieren.'
.
Menge: 330,000 m
Leistungsbereichkatalog: 053

**3.3.40 Elektroinstallationsrohr Stahl verz AD 40mm AP Abstandsschellen E30 Funktionserhalt**
STLB-Bau 2026-04 053
Elektroinstallationsrohr DIN EN 61386 (VDE 0605), Maße DIN EN 60423, aus verzinktem Stahl, einwandig, glatt, starr, mit Gewinde beidseitig, Außendurchmesser 40 mm, Druckfestigkeit Klasse 3 - mittel (750 N) DIN EN 61386-1 (VDE 0605-1), Klasse Schlagbeanspruchung 4 - schwer DIN EN 61386-1 (VDE 0605-1), Verlegung offen, auf Putz, mit Abstandsschellen, Feuerwiderstandsklasse E 30 mit Funktionserhalt, Arbeitshöhe des Montageortes bis 3,5 m über der Standfläche des hierfür erforderlichen Gerüstes.
Menge: 50,000 m
Leistungsbereichkatalog: 053

**3.3.50 Elektroinstallationsrohr Stahl verz AD 50mm AP Abstandsschellen E30 Funktionserhalt**
STLB-Bau 2026-04 053
Elektroinstallationsrohr DIN EN 61386 (VDE 0605), Maße DIN EN 60423, aus verzinktem Stahl, einwandig, glatt, starr, mit Gewinde beidseitig, Außendurchmesser 50 mm, Druckfestigkeit Klasse 3 - mittel (750 N) DIN EN 61386-1 (VDE 0605-1), Klasse Schlagbeanspruchung 4 - schwer DIN EN 61386-1 (VDE 0605-1), Verlegung offen, auf Putz, mit Abstandsschellen, Feuerwiderstandsklasse E 30 mit Funktionserhalt, Arbeitshöhe des Montageortes bis 3,5 m über der Standfläche des hierfür erforderlichen Gerüstes.
Menge: 16,000 m
Leistungsbereichkatalog: 053

**3.3.60 Elektroinstallationsrohr Stahl verz AD 63mm AP Abstandsschellen E30 Funktionserhalt**
STLB-Bau 2026-04 053
Elektroinstallationsrohr DIN EN 61386 (VDE 0605), Maße DIN EN 60423, aus verzinktem Stahl, einwandig, glatt, starr, mit Gewinde beidseitig, Außendurchmesser 63 mm, Druckfestigkeit Klasse 3 - mittel (750 N) DIN EN 61386-1 (VDE 0605-1), Klasse Schlagbeanspruchung 4 - schwer DIN EN 61386-1 (VDE 0605-1), Verlegung offen, auf Putz, mit Abstandsschellen, Feuerwiderstandsklasse E 30 mit Funktionserhalt, Arbeitshöhe des Montageortes bis 3,5 m über der Standfläche des hierfür erforderlichen Gerüstes.
Menge: 13,000 m
Leistungsbereichkatalog: 053

**3.3.70 Brandschutzkabelkanal Beflammung außen E30 Funktionserhalt B 40 mm H 40 mm Gebäude**
STLB-Bau 2026-04 047
Brandschutzkabelkanal als selbsttragendes Fertigteil, Beflammung von außen, rechteckig, mit allgemeinem bauaufsichtlichen Prüfzeugnis, Feuerwiderstandsklasse E 30 DIN 4102-12, mit Funktionserhalt, waagerecht,
Innenmaß Breite '40' mm,
Innenmaß Höhe '40' mm, im Gebäude, Arbeitshöhe des Montageortes bis 3,5 m über der Standfläche des hierfür erforderlichen Gerüstes.
Menge: 260,000 m
Leistungsbereichkatalog: 047

**3.3.80 Brandschutzkabelkanal Beflammung außen E30 Funktionserhalt B 150 mm H 60 mm Gebäude**
STLB-Bau 2026-04 047
Brandschutzkabelkanal als selbsttragendes Fertigteil, Beflammung von außen, rechteckig, mit allgemeinem bauaufsichtlichen Prüfzeugnis, Feuerwiderstandsklasse E 30 DIN 4102-12, mit Funktionserhalt, waagerecht,
Innenmaß Breite '150' mm,
Innenmaß Höhe '60' mm, im Gebäude, Arbeitshöhe des Montageortes bis 3,5 m über der Standfläche des hierfür erforderlichen Gerüstes.
Menge: 290,000 m
Leistungsbereichkatalog: 047

**3.3.90 Brandschutzkabelkanal Beflammung innen I30 B 110 mm H 60 mm Gebäude**
STLB-Bau 2026-04 047
Brandschutzkabelkanal als selbsttragendes Fertigteil, Beflammung von innen, rechteckig, mit allgemeinem bauaufsichtlichen Prüfzeugnis, Feuerwiderstandsklasse I 30 DIN 4102-11, waagerecht,
Innenmaß Breite '110' mm,
Innenmaß Höhe '60' mm, im Gebäude, Arbeitshöhe des Montageortes bis 3,5 m über der Standfläche des hierfür erforderlichen Gerüstes, Ausführung gemäß Einzelbeschreibung,
Einzelbeschreibungs-Nr 'Farbton: Weiß RAL 9010'
.
Menge: 80,000 m
Leistungsbereichkatalog: 047

**3.3.100 Brandschutzkabelkanal Beflammung innen I30 B 40 mm H 40 mm Gebäude**
STLB-Bau 2026-04 047
Brandschutzkabelkanal als selbsttragendes Fertigteil, Beflammung von innen, rechteckig, mit allgemeinem bauaufsichtlichen Prüfzeugnis, Feuerwiderstandsklasse I 30 DIN 4102-11, waagerecht,
Innenmaß Breite '40' mm,
Innenmaß Höhe '40' mm, im Gebäude, Arbeitshöhe des Montageortes bis 3,5 m über der Standfläche des hierfür erforderlichen Gerüstes, Ausführung gemäß Einzelbeschreibung,
Einzelbeschreibungs-Nr 'Farbton: Weiß RAL 9010'
.
Menge: 435,000 m
Leistungsbereichkatalog: 047

**3.3.110 Brandschutzkabelkanal Beflammung innen I90 B 110 mm H 60 mm Gebäude**
STLB-Bau 2026-04 047
Brandschutzkabelkanal als selbsttragendes Fertigteil, Beflammung von innen, rechteckig, mit allgemeinem bauaufsichtlichen Prüfzeugnis, Feuerwiderstandsklasse I 90 DIN 4102-11, waagerecht,
Innenmaß Breite '110' mm,
Innenmaß Höhe '60' mm, im Gebäude, Arbeitshöhe des Montageortes bis 3,5 m über der Standfläche des hierfür erforderlichen Gerüstes, Ausführung gemäß Einzelbeschreibung,
Einzelbeschreibungs-Nr 'Farbton: Weiß RAL 9010'
.
Menge: 100,000 m
Leistungsbereichkatalog: 047

**3.3.120 Steigleiter gelocht E30 Funktionserhalt Stahl bandverz H 60mm B 100mm Trapezblechdecke**
STLB-Bau 2026-04 053
Steigleiter als Kabelleiter, gelocht, Feuerwiderstandsklasse E 30 DIN 4102-12, mit Funktionserhalt, mit einem Trennsteg, aus bandverzinktem Stahl DIN EN 10346, Seitenhöhe mind. 60 mm, Breite mind. 100 mm, an Trapezblechdecke befestigen, Einbau im Innenbereich.
Menge: 80,000 m
Leistungsbereichkatalog: 053

**3.3.130 E30 Sammelhalter für 15 Leitungen, Stahl, bandverzinkt**
E30 Sammelhalter aus Metall für hohe mechanische
Standfestigkeit, auch im Brandfall. Zur sicheren
Montage
oberhalb von Brandschutzdecken geeignet.
Auch als kabelspezifische Variante für den elektrischen
Funktionserhalt nach DIN 4102 Teil 12 zugelassen.
Für Wand- und Deckenmontage. Verschluss ohne Werkzeuge
zu öffnen.
Sammelhalterung für bis zu 15 Leitungen
Befestigung mit Metalldübel.
In Fluchtwegen oder Treppenhäusern mit nicht tragenden
Decken oder Wänden, ist das Befestigungsmaterial
einzukleben
Menge: 250,000 St

#### Bereich 3.4 Brandschutzmaßnahmen

**3.4.10 Brandschutzabschottung Kabel S90 Gebäude Wand D 260mm**
STLB-Bau 2026-04 047
Brandschutzabschottung an Kabeln Feuerwiderstandsklasse S 90 DIN 4102-9, nach Leitungsanlagen-Richtlinie (LAR) des Bundeslandes der Ausführung/Muster Leitungsanlagen-Richtlinie (MLAR), freier Ringspalt im Durchbruch bis 15 mm, Spalt füllen mit Mörtel DIN 18580, Mörtelklasse 10, im Gebäude, Arbeitshöhe des Montageortes bis 3,5 m über der Standfläche des hierfür erforderlichen Gerüstes, Wand aus Beton, Dicke 260 mm.
Menge: 12,000 St
Leistungsbereichkatalog: 047

**3.4.20 Brandschutzabschottung Leitungsanlagen Mörtelschott S90 0,02-0,05m2 Gebäude Wand D 260mm**
STLB-Bau 2026-04 047
Brandschutzabschottung an Kabel-/Leitungsanlagen als Mörtelschott, Feuerwiderstandsklasse S 90 DIN 4102-9, mit allgemeinem bauaufsichtlichen Prüfzeugnis/allgemeiner bauaufsichtlicher Zulassung, eckiger Durchbruch, Querschnitt über 0,02 bis 0,05 m2, Baustoffklasse DIN 4102-1 A (nichtbrennbar), Schmelzpunkt größer gleich 1000 Grad C, im Gebäude, Arbeitshöhe des Montageortes bis 3,5 m über der Standfläche des hierfür erforderlichen Gerüstes, Wand aus Mauerwerk, Dicke 260 mm.
Menge: 86,000 St
Leistungsbereichkatalog: 047

**3.4.30 Brandschutzabschottung Leitungsanlagen Mörtelschott S90 0,1-0,2m2 Gebäude Decke D 260mm**
STLB-Bau 2026-04 047
Brandschutzabschottung an Kabel-/Leitungsanlagen als Mörtelschott, Feuerwiderstandsklasse S 90 DIN 4102-9, mit allgemeinem bauaufsichtlichen Prüfzeugnis/allgemeiner bauaufsichtlicher Zulassung, eckiger Durchbruch, Querschnitt über 0,1 bis 0,2 m2, Baustoffklasse DIN 4102-1 A (nichtbrennbar), Schmelzpunkt größer gleich 1000 Grad C, im Gebäude, Arbeitshöhe des Montageortes bis 3,5 m über der Standfläche des hierfür erforderlichen Gerüstes, Decke aus Beton, Dicke 260 mm.
Menge: 6,000 St
Leistungsbereichkatalog: 047

**3.4.40 Brandschutzabschottung Leitungsanlagen Mörtelschott S90 0,02-0,05m2 Gebäude Decke D 260mm**
STLB-Bau 2026-04 047
Brandschutzabschottung an Kabel-/Leitungsanlagen als Mörtelschott, Feuerwiderstandsklasse S 90 DIN 4102-9, mit allgemeinem bauaufsichtlichen Prüfzeugnis/allgemeiner bauaufsichtlicher Zulassung, eckiger Durchbruch, Querschnitt über 0,02 bis 0,05 m2, Baustoffklasse DIN 4102-1 A (nichtbrennbar), Schmelzpunkt größer gleich 1000 Grad C, im Gebäude, Arbeitshöhe des Montageortes bis 3,5 m über der Standfläche des hierfür erforderlichen Gerüstes, Decke aus Beton, Dicke 260 mm.
Menge: 11,000 St
Leistungsbereichkatalog: 047

**3.4.50 Brandschutzabschottung Leitungsanlagen Mörtelschott S90 Durchm. 50-100mm Gebäude Wand D 260mm**
STLB-Bau 2026-04 047
Brandschutzabschottung an Kabel-/Leitungsanlagen als Mörtelschott, Feuerwiderstandsklasse S 90 DIN 4102-9, mit allgemeinem bauaufsichtlichen Prüfzeugnis/allgemeiner bauaufsichtlicher Zulassung, runder Durchbruch, Durchmesser über 50 bis 100 mm, Baustoffklasse DIN 4102-1 A (nichtbrennbar), Schmelzpunkt größer gleich 1000 Grad C, im Gebäude, Arbeitshöhe des Montageortes bis 3,5 m über der Standfläche des hierfür erforderlichen Gerüstes, Wand aus Beton, Dicke 260 mm.
Menge: 23,000 St
Leistungsbereichkatalog: 047

**3.4.60 Brandschutzabschottung Leitungsanlagen Mörtelschott S90 Durchm. 50-100mm Gebäude Wand D 260mm**
STLB-Bau 2026-04 047
Brandschutzabschottung an Kabel-/Leitungsanlagen als Mörtelschott, Feuerwiderstandsklasse S 90 DIN 4102-9, mit allgemeinem bauaufsichtlichen Prüfzeugnis/allgemeiner bauaufsichtlicher Zulassung, runder Durchbruch, Durchmesser über 50 bis 100 mm, Baustoffklasse DIN 4102-1 A (nichtbrennbar), Schmelzpunkt größer gleich 1000 Grad C, im Gebäude, Arbeitshöhe des Montageortes bis 3,5 m über der Standfläche des hierfür erforderlichen Gerüstes, Wand aus Beton, Dicke 260 mm.
Menge: 29,000 St
Leistungsbereichkatalog: 047

**3.4.70 Brandschutzabschottung Leitungsanlagen Mörtelschott S90 Durchm. bis 50mm Gebäude Wand D 260mm**
STLB-Bau 2026-04 047
Brandschutzabschottung an Kabel-/Leitungsanlagen als Mörtelschott, Feuerwiderstandsklasse S 90 DIN 4102-9, mit allgemeinem bauaufsichtlichen Prüfzeugnis/allgemeiner bauaufsichtlicher Zulassung, runder Durchbruch, Durchmesser bis 50 mm, Baustoffklasse DIN 4102-1 A (nichtbrennbar), Schmelzpunkt größer gleich 1000 Grad C, im Gebäude, Arbeitshöhe des Montageortes bis 3,5 m über der Standfläche des hierfür erforderlichen Gerüstes, Wand aus Beton, Dicke 260 mm.
Menge: 51,000 St
Leistungsbereichkatalog: 047

**3.4.80 Brandschutzabschottung Leitungsanlagen Mörtelschott S90 Durchm. bis 50mm Gebäude Wand D 260mm**
STLB-Bau 2026-04 047
Brandschutzabschottung an Kabel-/Leitungsanlagen als Mörtelschott, Feuerwiderstandsklasse S 90 DIN 4102-9, mit allgemeinem bauaufsichtlichen Prüfzeugnis/allgemeiner bauaufsichtlicher Zulassung, runder Durchbruch, Durchmesser bis 50 mm, Baustoffklasse DIN 4102-1 A (nichtbrennbar), Schmelzpunkt größer gleich 1000 Grad C, im Gebäude, Arbeitshöhe des Montageortes bis 3,5 m über der Standfläche des hierfür erforderlichen Gerüstes, Wand aus Beton, Dicke 260 mm.
Menge: 40,000 St
Leistungsbereichkatalog: 047

**3.4.90 Brandschutzabschottung Leitungsanlagen Mörtelschott S90 Durchm. 50-100mm Gebäude Decke D 260mm**
STLB-Bau 2026-04 047
Brandschutzabschottung an Kabel-/Leitungsanlagen als Mörtelschott, Feuerwiderstandsklasse S 90 DIN 4102-9, mit allgemeinem bauaufsichtlichen Prüfzeugnis/allgemeiner bauaufsichtlicher Zulassung, runder Durchbruch, Durchmesser über 50 bis 100 mm, Baustoffklasse DIN 4102-1 A (nichtbrennbar), Schmelzpunkt größer gleich 1000 Grad C, im Gebäude, Arbeitshöhe des Montageortes bis 3,5 m über der Standfläche des hierfür erforderlichen Gerüstes, Decke aus Beton, Dicke 260 mm.
Menge: 9,000 St
Leistungsbereichkatalog: 047

**3.4.100 Brandschutzabschottung Leitungsanlagen Mörtelschott S90 Durchm. 50-100mm Gebäude Decke D 260mm**
STLB-Bau 2026-04 047
Brandschutzabschottung an Kabel-/Leitungsanlagen als Mörtelschott, Feuerwiderstandsklasse S 90 DIN 4102-9, mit allgemeinem bauaufsichtlichen Prüfzeugnis/allgemeiner bauaufsichtlicher Zulassung, runder Durchbruch, Durchmesser über 50 bis 100 mm, Baustoffklasse DIN 4102-1 A (nichtbrennbar), Schmelzpunkt größer gleich 1000 Grad C, im Gebäude, Arbeitshöhe des Montageortes bis 3,5 m über der Standfläche des hierfür erforderlichen Gerüstes, Decke aus Beton, Dicke 260 mm.
Menge: 14,000 St
Leistungsbereichkatalog: 047

#### Bereich 3.5 Blitzschutz- und Erdungsanlage

**3.5.10 Überspannungsschutzgerät Typ2 Reiheneinbau 230/400VAC Nennableitstoßstrom 10kA/Leiter Schutzpegel 1,5kV**
STLB-Bau 2026-04 050
Überspannungsschutzgerät DIN EN 61643-11 (VDE 0675-6-11), leckstromfrei, Typ 2, Einbauort am Betriebsmittel, Komplettbauweise, als Reiheneinbaugerät, Maße DIN 43880, mit Funktionsanzeige, Bemessungsbetriebsspannung 230/400 V AC, 4+0-Schaltung (L1-PE und L2-PE und L3-PE und N-PE), Nennableitstoßstrom (8/20) je Leiter mind. 10 kA, Schutzpegel max. 1,5 kV, Ausführung gemäß Einzelbeschreibung.
Menge: 33,000 St
Leistungsbereichkatalog: 050

**3.5.20 Installationskleinverteiler Gehäuse Kunststoff TE 12 St Innenaufstellung IP3X IK05**
STLB-Bau 2026-04 054
Installationskleinverteiler DIN EN 60670-24 (VDE 0606-24), U Index n tiefgestellt kleiner gleich 400 V AC, I Index n tiefgestellt kleiner gleich 125 A, Bedienung durch elektrotechnischen Laien, Gehäuse aus Kunststoff,
Anzahl Teilungseinheiten '12' St, Schutzklasse I (Erdung), Basisschutz gegen elektrischen Schlag, Fehlerschutz gegen elektrischen Schlag durch Abschaltung, Innenaufstellung, Schutzart IP 3X DIN EN 60529 (VDE 0470-1), Schutzart IK05 DIN EN 62262 (VDE 0470-100),
min. Umgebungstemperatur '-25' Grad C,
max. Umgebungstemperatur '40' Grad C,
max. Umgebungstemperatur täglicher Mittelwert '35' Grad C,
max. relative Luftfeuchte bei einer Temperatur von 40 Grad C '50' %,
Verschmutzungsgrad 2 (mittel) DIN EN 61010-1 (VDE 0411-1),
Höhe über NN '2000' m,
EMV-Umgebung A Gewerbe Industrie, für Aufputzmontage.
Menge: 27,000 St
Leistungsbereichkatalog: 054

**3.5.30 Hauptleitungsabzweigklemme 690V 5polig Zugang 25mm2 Abgang 2x16mm2 Tragsch.**
STLB-Bau 2026-04 054
Hauptleitungsabzweigklemme DIN EN IEC 60670-1 (VDE 0606-1), Bemessungsisolationsspannung 690 V AC, 5-polig, Klemmenzugang 25 mm2, Klemmenabgang 2 x 16 mm2, Klemmenträger aus selbstlöschendem oder nichtbrennbarem Isolierstoff, zur Montage auf Tragschiene DIN EN 60715 (VDE 0660-520), einschl. systemgebundenem Zubehör mit dauerhafter Anschlussbezeichnung.
Menge: 27,000 St
Leistungsbereichkatalog: 054

**3.5.40 Verdrahtungsbrücken**
Herstellen von Verdrahtungen zwischen metallischen Kabeltrassen zur Anbindung an den Haupt- bzw. zusätzlichen Potentialausgleich einschließlich Befestigungsmaterialien, Klemmen und Leitungen nach DIN EN 62305 und VDE 0185
Menge: 330,000 St.

#### Bereich 3.6 Sonstige

**3.6.10 Bohrung mittels BT-Verfahren Ø 2, 30 cm**
Bohrung in senkrechter Untergrundfläche aus Stahlbeton oder Normalbeton mit einem Bohrdurchmesser von 20 mm und einer Bohrtiefe von bis zu 30 cm. Berücksichtigung der Wichte des Abbruchstoffes gemäß DIN EN 1991-1-1 von 24 kN/m³. Die Arbeiten erfolgen in Arbeitshöhen bis 3,5 m über der Standfläche des hierfür erforderlichen Gerüstes. Der Einsatz der Geräte ist möglich, das maximale Gesamtgewicht beträgt bis zu 1 t. Die Ausführung erfolgt innerhalb des Bauwerks in allen Geschossen unter Anwendung eines anerkannten BT-Verfahrens. Inklusive verwendung Persönlicher Schutzausrüstung, Auf- und Abbau der Geräte an den jeweiligen Arbeitsbereichen, Reinigung der Einsatzbereiche nach Fertigstellung, sowie Liefern, Vorhalten und Nutzen aller erforderlichen technischen Geräte und Materialien einschließlich Umsetzung der Gerätschaften innerhalb des Gebäudes zu den einzelnen Arbeitsbereichen.
Menge: 80,000 St

**3.6.20 Bohrung mittels BT-Verfahren Ø 3, 30 cm**
Bohrung in senkrechter Untergrundfläche aus Stahlbeton oder Normalbeton mit einem Bohrdurchmesser von 30 mm und einer Bohrtiefe von bis zu 30 cm. Berücksichtigung der Wichte des Abbruchstoffes gemäß DIN EN 1991-1-1 von 24 kN/m³. Die Arbeiten erfolgen in Arbeitshöhen bis 3,5 m über der Standfläche des hierfür erforderlichen Gerüstes. Der Einsatz der Geräte ist möglich, das maximale Gesamtgewicht beträgt bis zu 1 t. Die Ausführung erfolgt innerhalb des Bauwerks in allen Geschossen unter Anwendung eines anerkannten BT-Verfahrens. Inklusive verwendung Persönlicher Schutzausrüstung, Auf- und Abbau der Geräte an den jeweiligen Arbeitsbereichen, Reinigung der Einsatzbereiche nach Fertigstellung, sowie Liefern, Vorhalten und Nutzen aller erforderlichen technischen Geräte und Materialien einschließlich Umsetzung der Gerätschaften innerhalb des Gebäudes zu den einzelnen Arbeitsbereichen.
Menge: 10,000 St

**3.6.30 Bohrung mittels BT-Verfahren Ø 4, 30 cm**
Bohrung in senkrechter Untergrundfläche aus Stahlbeton oder Normalbeton mit einem Bohrdurchmesser von 40 mm und einer Bohrtiefe von bis zu 30 cm. Berücksichtigung der Wichte des Abbruchstoffes gemäß DIN EN 1991-1-1 von 24 kN/m³. Die Arbeiten erfolgen in Arbeitshöhen bis 3,5 m über der Standfläche des hierfür erforderlichen Gerüstes. Der Einsatz der Geräte ist möglich, das maximale Gesamtgewicht beträgt bis zu 1 t. Die Ausführung erfolgt innerhalb des Bauwerks in allen Geschossen unter Anwendung eines anerkannten BT-Verfahrens. Inklusive verwendung Persönlicher Schutzausrüstung, Auf- und Abbau der Geräte an den jeweiligen Arbeitsbereichen, Reinigung der Einsatzbereiche nach Fertigstellung, sowie Liefern, Vorhalten und Nutzen aller erforderlichen technischen Geräte und Materialien einschließlich Umsetzung der Gerätschaften innerhalb des Gebäudes zu den einzelnen Arbeitsbereichen.
Menge: 23,000 St

**3.6.40 Bohrung mittels BT-Verfahren Ø 6, 30 cm**
Bohrung in senkrechter Untergrundfläche aus Stahlbeton oder Normalbeton mit einem Bohrdurchmesser von 60 mm und einer Bohrtiefe von bis zu 30 cm. Berücksichtigung der Wichte des Abbruchstoffes gemäß DIN EN 1991-1-1 von 24 kN/m³. Die Arbeiten erfolgen in Arbeitshöhen bis 3,5 m über der Standfläche des hierfür erforderlichen Gerüstes. Der Einsatz der Geräte ist möglich, das maximale Gesamtgewicht beträgt bis zu 1 t. Die Ausführung erfolgt innerhalb des Bauwerks in allen Geschossen unter Anwendung eines anerkannten BT-Verfahrens. Inklusive verwendung Persönlicher Schutzausrüstung, Auf- und Abbau der Geräte an den jeweiligen Arbeitsbereichen, Reinigung der Einsatzbereiche nach Fertigstellung, sowie Liefern, Vorhalten und Nutzen aller erforderlichen technischen Geräte und Materialien einschließlich Umsetzung der Gerätschaften innerhalb des Gebäudes zu den einzelnen Arbeitsbereichen.
Menge: 18,000 St

**3.6.50 Bohrung mittels BT-Verfahren Ø 8, 30 cm**
Bohrung in senkrechter Untergrundfläche aus Stahlbeton oder Normalbeton mit einem Bohrdurchmesser von 80 mm und einer Bohrtiefe von bis zu 30 cm. Berücksichtigung der Wichte des Abbruchstoffes gemäß DIN EN 1991-1-1 von 24 kN/m³. Die Arbeiten erfolgen in Arbeitshöhen bis 3,5 m über der Standfläche des hierfür erforderlichen Gerüstes. Der Einsatz der Geräte ist möglich, das maximale Gesamtgewicht beträgt bis zu 1 t. Die Ausführung erfolgt innerhalb des Bauwerks in allen Geschossen unter Anwendung eines anerkannten BT-Verfahrens. Inklusive verwendung Persönlicher Schutzausrüstung, Auf- und Abbau der Geräte an den jeweiligen Arbeitsbereichen, Reinigung der Einsatzbereiche nach Fertigstellung, sowie Liefern, Vorhalten und Nutzen aller erforderlichen technischen Geräte und Materialien einschließlich Umsetzung der Gerätschaften innerhalb des Gebäudes zu den einzelnen Arbeitsbereichen.
Menge: 15,000 St

**3.6.60 Bohrung mittels BT-Verfahren Ø 10, 30 cm**
Bohrung in senkrechter Untergrundfläche aus Stahlbeton oder Normalbeton mit einem Bohrdurchmesser von 100 mm und einer Bohrtiefe von bis zu 30 cm. Berücksichtigung der Wichte des Abbruchstoffes gemäß DIN EN 1991-1-1 von 24 kN/m³. Die Arbeiten erfolgen in Arbeitshöhen bis 3,5 m über der Standfläche des hierfür erforderlichen Gerüstes. Der Einsatz der Geräte ist möglich, das maximale Gesamtgewicht beträgt bis zu 1 t. Die Ausführung erfolgt innerhalb des Bauwerks in allen Geschossen unter Anwendung eines anerkannten BT-Verfahrens. Inklusive verwendung Persönlicher Schutzausrüstung, Auf- und Abbau der Geräte an den jeweiligen Arbeitsbereichen, Reinigung der Einsatzbereiche nach Fertigstellung, sowie Liefern, Vorhalten und Nutzen aller erforderlichen technischen Geräte und Materialien einschließlich Umsetzung der Gerätschaften innerhalb des Gebäudes zu den einzelnen Arbeitsbereichen.
Menge: 15,000 St

**3.6.70 Rasterdecke öffnen und wieder verschließen**
Einlege-Deckenplatten Material schonend aufnehmen, geschützt aufbewahren und nach Montagearbeiten wieder einlegen.
Menge: 50,000 St.

**3.6.80 Trennen und Wiederverbinden von Bestandsleitungen bis zu 5x6mm²**
Die Niederspannungsleitungen, mit einem Querschnitt von bis zu 5×6 mm², sind an der Stelle der neu herzustellenden Wand fachgerecht zu trennen. Der durch die Wand betroffene Abschnitt ist neu zu verlegen, und die Leitungen sind auf beiden Seiten fachgerecht wieder zu verbinden. Nach der Wiederverlegung sind Sichtprüfungen und Funktionskontrollen durchzuführen, um die ordnungsgemäße Funktion sicherzustellen. Sämtliche erforderlichen Materialien, Befestigungsmittel, Schutzrohre und Arbeitsleistungen sind im Preis enthalten.
Menge: 125,000 St

**3.6.90 Trennen und Wiederverbinden von Bestandsleitungen 5 Leitungen bis zu 1x95mm²**
Die Niederspannungsleitungen, bis zu 5 Leitungen mit einem Querschnitt von jeweils bis zu 1×95 mm², sind an der Stelle der neu herzustellenden Wand fachgerecht zu trennen. Der durch die Wand betroffene Abschnitt ist neu zu verlegen, und die Leitungen sind auf beiden Seiten fachgerecht wieder zu verbinden. Nach der Wiederverlegung sind Sichtprüfungen und Funktionskontrollen durchzuführen, um die ordnungsgemäße Funktion sicherzustellen. Sämtliche erforderlichen Materialien, Befestigungsmittel, Schutzrohre und Arbeitsleistungen sind im Preis enthalten.
Menge: 2,000 St

**3.6.100 Trennen und Wiederverbinden von Multimode-LWL-Leitung an Wanddurchführung**
Die Multimode-Lichtwellenleiter-Leitungen sind an der Stelle der neu herzustellenden Wand fachgerecht zu trennen. Der durch die Wand betroffene Abschnitt ist neu zu verlegen und die Leitung auf beiden Seiten fachgerecht wieder zu verbinden. Nach der Wiederverlegung sind Sichtprüfungen und messtechnische Kontrollen durchzuführen, um die einwandfreie Funktion sicherzustellen. Sämtliche erforderlichen Materialien, Befestigungsmittel, Schutzrohre und Arbeitsleistungen sind im Preis enthalten.
Menge: 1,000 St

**3.6.110 Kappen von Bestandsleitungen an Wanddurchführung und Remontage**
*** Pauschalposition
Kappen und Sichern der oben stehenden Bestandsleitungen an Wanddurchführung und Remontage nach Wiederherstellung der Wand
Menge: 1,000 psch

**3.6.120 Brüstungskanal kürzen inkl. Endstück montieren**
Fachgerechtes Kürzen eines vorhandenen Brüstungskanals (z. B. Kunststoff oder Aluminium) einschließlich aller erforderlichen Nebenarbeiten und Materialien.
Leistungsumfang umfasst insbesondere:

Aufmaß und Festlegung der exakten Schnittposition vor Ort
Demontage der Abdeckungen und ggf. Einbauten (z. B. Gerätedosen, Trennstege) im betroffenen Bereich
Fachgerechtes Ablängen des Brüstungskanals mittels geeignetem Werkzeug, unter Berücksichtigung der Herstellervorgaben
Sicherstellen einer sauberen Schnittkante (entgraten, nachbearbeiten)
Anpassung und ggf. Kürzung von inneren Komponenten (Trennstegen, Leitungsführungen etc.)
Wiedermontage vorhandener Abdeckungen und Einbauteile
Lieferung und Montage eines zum Kanalsystem passenden Endstücks (Endkappe) inkl. fachgerechter Befestigung
Sicherstellung der Schutzart und mechanischen Stabilität nach der Bearbeitung
Prüfung der vorhandenen Leitungsführung auf Beschädigung und ordnungsgemäßen Zustand
Reinigung der bearbeiteten Fläche und Entsorgung von Schnittresten
Menge: 1,000 St

**3.6.130 Umverlegen Unterverteilung**
Die bestehende Wandunterverteilung mit den Abmessungen ca. 60x60cm ist fachgerecht zu demontieren und an eine neue Position zu versetzen.
Die Arbeiten sind unter Berücksichtigung der geltenden Normen und Vorschriften (u. a. DIN VDE) auszuführen.

Leistungsumfang:

Freischalten, Sicherung und Prüfung der vorhandenen Anlage
Demontage der vorhandenen Wandunterverteilung
Fachgerechtes Lösen und Kennzeichnen der bestehenden Leitungen
Montage und Befestigung der Unterverteilung am neuen Standort inkl. Ausrichtung
Wiedereinführung und Anschluss aller Stromkreise nach gültigen Vorschriften
Durchführung von Messungen und Prüfungen gemäß DIN VDE 0100-600 (z. B. Isolationsmessung, Schleifenimpedanz, FI-Prüfung)
Inbetriebnahme der Anlage
Menge: 1,000 St

**3.6.140 Umverlegen Installationsrohr**
Vorhandenes Installationsrohr bis Außendurchmesser 50 mm aufnehmen, fachgerecht demontieren, seitlich versetzen bzw. umverlegen und wieder befestigen.

Einschl.:
- Lösen und Wiederherstellen der Befestigungen
- Anpassen der Rohrführung
- Herstellen erforderlicher Rohrverbindungen
- Wiedermontage inkl. Befestigungsmaterial
- Funktionsgerechtes Einpassen in die bestehende Installation
- Verschließen der Bestandsbohrung

Untergrund und angrenzende Bauteile berücksichtigen.

Ausführung nach den anerkannten Regeln der Technik.
Menge: 10,000 St

### Titel 4 KG 440 Starkstromanlagen (Hauptverteilung)

#### Bereich 4.1 Niederspannungsanlagen

**4.1.10 Verdrahtungsbrücken**
Die Leistung umfasst die vollständige Ausführung der inneren Geräteverdrahtung mittels isolierter Leitungen entsprechend den technischen Anforderungen und geltenden Vorschriften.
Im Leistungsumfang enthalten sind insbesondere:

Zuschneiden und Ablängen der erforderlichen Leitungen entsprechend den Einbausituationen
Verwendung geeigneter Leiter (z. B. H07V-K) in den erforderlichen Querschnitten gemäß Belastung und Planung
Farblich normgerechte Ausführung (z. B. Außenleiter, Neutralleiter, Schutzleiter)
Lieferung und fachgerechtes Anbringen von Aderendhülsen bzw. Kabelschuhen
Herstellung der elektrischen Verbindungen zwischen Einbaugeräten (z. B. FI/RCD, Leitungsschutzschalter, Klemmen, Schaltgeräte) sowie ggf. zu Sammelschienen
Ordnungsgemäße Verlegung der Leitungen innerhalb der Verdrahtungskanäle unter Einhaltung zulässiger Biegeradien
Saubere und übersichtliche Führung der Verdrahtung gemäß den anerkannten Regeln der Technik
Sicherstellung der mechanischen Zugentlastung und sicheren Kontaktierung
Durchführung einer Sichtprüfung der hergestellten Verbindungen
Menge: 100,000 St.

**4.1.20 N-PE-Überspannungsschutzgerät Typ2 Reiheneinbau 230VAC Nennableitstoßstrom 40kA/Leiter**
STLB-Bau 2026-04 050
N-PE-Überspannungsschutzgerät DIN EN 61643-11 (VDE 0675-6-11), leckstromfrei, Typ 2, Einbauort am Betriebsmittel, Komplettbauweise, als Reiheneinbaugerät, Maße DIN 43880, mit Funktionsanzeige und potentialfreiem Kontakt für Fernanzeige, Bemessungsbetriebsspannung 230 V AC, Nennableitstoßstrom (8/20) je Leiter mind. 40 kA, zur Montage auf Hutschiene TH 35 DIN EN 60715 (VDE 0660-520), Ausführung gemäß Einzelbeschreibung,
Einzelbeschreibungs-Nr 'für TN-Systeme'

Hersteller und Typ '....................................................'
vom Bieter einzutragen.
Menge: 1,000 St
Leistungsbereichkatalog: 050

**4.1.30 Stromkreisschild Kunststoff Beschriftung**
STLB-Bau 2026-04 059
Stromkreisbezeichnungsschild mit Angabe von Verteilung, Stromkreis-Nummer und Leuchten-Nummer, DIN VDE 0100-560 (VDE 0100-560), rund, Schriftart/-größe DIN 1450, aus Kunststoff mit gravierter Beschriftung.
Menge: 80,000 St
Leistungsbereichkatalog: 059

**4.1.40 Reihenklemme 690V einstöckig bis 6mm2 Tragsch.**
STLB-Bau 2026-04 054
Reihenklemme DIN EN 60947-7-1 (VDE 0611-1), Bemessungsisolationsspannung 690 V AC, Isolationsgruppe C, einstöckig, für Leiterquerschnitt bis 6 mm2, Klemmenträger aus selbstlöschendem oder nichtbrennbarem Isolierstoff, zur Montage auf Tragschiene DIN EN 60715 (VDE 0660-520), einschl. systemgebundenem Zubehör mit dauerhafter Anschlussbezeichnung.
Menge: 300,000 St
Leistungsbereichkatalog: 054

**4.1.50 Fehlerstromschutzschalter RCBO TypA kurzzeitverzögert Charakter.B 25A Fehlerstrom 30mA einpolig+N 230VAC IP4X**
STLB-Bau 2026-04 054
Fehlerstromschutzschalter mit Überstromschutz (RCBO) DIN EN 61009-1 (VDE 0664-20), als Reiheneinbaugerät, Maße DIN 43880, fingersicher DIN EN 50274 (VDE 0660-514), Typ A pulsstromsensitiv, Auslösung kurzzeitverzögert, Auslösecharakteristik B, DIN EN 60898-1 (VDE 0641-11), Bemessungsstrom 25 A, Bemessungsfehlerstrom 30 mA, einpolig + N, 230 V AC, Kurzschlussfestigkeit 10 kA, stoßstromfest bis 250 A, mit Handbetätigung, mit Arbeitsstromauslöser AC, mit Unterspannungsauslöser AC, mit Aufputzgehäuse und PE-Klemme, Schutzart IP 4X DIN EN 60529 (VDE 0470-1).
Menge: 20,000 St
Leistungsbereichkatalog: 054

**4.1.60 Fehlerstromschutzschalter RCBO TypA kurzzeitverzögert Charakter.B 25A Fehlerstrom 30mA 3polig+N 400VAC IP4X**
STLB-Bau 2026-04 054
Fehlerstromschutzschalter mit Überstromschutz (RCBO) DIN EN 61009-1 (VDE 0664-20), als Reiheneinbaugerät, Maße DIN 43880, fingersicher DIN EN 50274 (VDE 0660-514), Typ A pulsstromsensitiv, Auslösung kurzzeitverzögert, Auslösecharakteristik B, DIN EN 60898-1 (VDE 0641-11), Bemessungsstrom 25 A, Bemessungsfehlerstrom 30 mA, 3-polig + N, 400 V AC, stoßstromfest bis 250 A, mit Handbetätigung, mit Arbeitsstromauslöser AC, mit Unterspannungsauslöser AC, mit Aufputzgehäuse und PE-Klemme, Schutzart IP 4X DIN EN 60529 (VDE 0470-1).
Menge: 5,000 St
Leistungsbereichkatalog: 054

**4.1.70 Fehlerstromschutzschalter RCBO TypA kurzzeitverzögert Charakter.B 40A Fehlerstrom 30mA 3polig+N 400VAC IP4X**
STLB-Bau 2026-04 054
Fehlerstromschutzschalter mit Überstromschutz (RCBO) DIN EN 61009-1 (VDE 0664-20), als Reiheneinbaugerät, Maße DIN 43880, fingersicher DIN EN 50274 (VDE 0660-514), Typ A pulsstromsensitiv, Auslösung kurzzeitverzögert, Auslösecharakteristik B, DIN EN 60898-1 (VDE 0641-11), Bemessungsstrom 40 A, Bemessungsfehlerstrom 30 mA, 3-polig + N, 400 V AC, stoßstromfest bis 250 A, mit Handbetätigung, mit Arbeitsstromauslöser AC, mit Unterspannungsauslöser AC, mit Aufputzgehäuse und PE-Klemme, Schutzart IP 4X DIN EN 60529 (VDE 0470-1).
Menge: 1,000 St
Leistungsbereichkatalog: 054

**4.1.80 NH-Sicherungsunterteil 3polig Gr.00 690VAC Sicherungseinsatz 160A**
STLB-Bau 2026-04 054
NH-Sicherungsunterteil DIN 43620-3 und DIN VDE 0636-2 (VDE 0636-2), zur Montage auf Tragschiene DIN EN 60715 (VDE 0660-520), 3-polig mit 2 Trennwänden, Baugröße 00, Bemessungsbetriebsspannung 690 V AC, mit Berührungsschutzabdeckungen, mit Sicherungseinsatz, Bemessungsstrom 160 A.
Menge: 1,000 St
Leistungsbereichkatalog: 054

**4.1.90 Leitungsschutzschalter 230/400VAC Ausschaltvermögen 6kA 2polig Charakter.B 16A**
STLB-Bau 2026-04 054
Leitungsschutzschalter DIN EN 60898-1 (VDE 0641-11), als Reiheneinbaugerät, Maße DIN 43880, fingersicher DIN EN 50274 (VDE 0660-514),
Bemessungsbetriebsspannung 230/400 V AC, Bemessungsausschaltvermögen 6 kA, mit beidseitiger Klemmenabdeckung, 2-polig, Auslösecharakteristik B, Bemessungsstrom 16 A.
Menge: 47,000 St
Leistungsbereichkatalog: 054

**4.1.100 Leitungsschutzschalter 230/400VAC Ausschaltvermögen 6kA 4polig Charakter.B 16A**
STLB-Bau 2026-04 054
Leitungsschutzschalter DIN EN 60898-1 (VDE 0641-11), als Reiheneinbaugerät, Maße DIN 43880, fingersicher DIN EN 50274 (VDE 0660-514),
Bemessungsbetriebsspannung 230/400 V AC, Bemessungsausschaltvermögen 6 kA, mit beidseitiger Klemmenabdeckung, 4-polig, Auslösecharakteristik B, Bemessungsstrom 16 A.
Menge: 17,000 St
Leistungsbereichkatalog: 054

**4.1.110 Leitungsschutzschalter 230/400VAC Ausschaltvermögen 6kA 4polig Charakter.B 32A**
STLB-Bau 2026-04 054
Leitungsschutzschalter DIN EN 60898-1 (VDE 0641-11), als Reiheneinbaugerät, Maße DIN 43880, fingersicher DIN EN 50274 (VDE 0660-514),
Bemessungsbetriebsspannung 230/400 V AC, Bemessungsausschaltvermögen 6 kA, mit beidseitiger Klemmenabdeckung, 4-polig, Auslösecharakteristik B, Bemessungsstrom 32 A.
Menge: 2,000 St
Leistungsbereichkatalog: 054

**4.1.120 Leitungsschutzschalter 230/400VAC Ausschaltvermögen 6kA 2polig Charakter.B 63A**
STLB-Bau 2026-04 054
Leitungsschutzschalter DIN EN 60898-1 (VDE 0641-11), als Reiheneinbaugerät, Maße DIN 43880, fingersicher DIN EN 50274 (VDE 0660-514),
Bemessungsbetriebsspannung 230/400 V AC, Bemessungsausschaltvermögen 6 kA, mit beidseitiger Klemmenabdeckung, 2-polig, Auslösecharakteristik B, Bemessungsstrom 63 A.
Menge: 1,000 St
Leistungsbereichkatalog: 054

**4.1.130 Leitungsschutzschalter 230/400VAC Ausschaltvermögen 6kA 4polig Charakter.B 80A**
STLB-Bau 2026-04 054
Leitungsschutzschalter DIN EN 60898-1 (VDE 0641-11), als Reiheneinbaugerät, Maße DIN 43880, fingersicher DIN EN 50274 (VDE 0660-514),
Bemessungsbetriebsspannung 230/400 V AC, Bemessungsausschaltvermögen 6 kA, mit beidseitiger Klemmenabdeckung, 4-polig, Auslösecharakteristik B, Bemessungsstrom 80 A.
Menge: 1,000 St
Leistungsbereichkatalog: 054

**4.1.140 Leitungsschutzschalter 230/400VAC Ausschaltvermögen 6kA 4polig Charakter.B 100A**
STLB-Bau 2026-04 054
Leitungsschutzschalter DIN EN 60898-1 (VDE 0641-11), als Reiheneinbaugerät, Maße DIN 43880, fingersicher DIN EN 50274 (VDE 0660-514),
Bemessungsbetriebsspannung 230/400 V AC, Bemessungsausschaltvermögen 6 kA, mit beidseitiger Klemmenabdeckung, 4-polig, Auslösecharakteristik B, Bemessungsstrom 100 A.
Menge: 1,000 St
Leistungsbereichkatalog: 054

**4.1.150 Leitungsschutzschalter 230/400VAC Ausschaltvermögen 6kA 2polig Charakter.B 125A**
STLB-Bau 2026-04 054
Leitungsschutzschalter DIN EN 60898-1 (VDE 0641-11), als Reiheneinbaugerät, Maße DIN 43880, fingersicher DIN EN 50274 (VDE 0660-514),
Bemessungsbetriebsspannung 230/400 V AC, Bemessungsausschaltvermögen 6 kA, mit beidseitiger Klemmenabdeckung, 2-polig, Auslösecharakteristik B, Bemessungsstrom 125 A.
Menge: 1,000 St
Leistungsbereichkatalog: 054

**4.1.160 Lasttrennschalter NH-Sicherung TrennerBF Gr.00 4polig 400VAC Handantrieb NH-Sicherungseinsatz 160A**
STLB-Bau 2026-04 054
Lasttrennschalter mit NH-Sicherungen in Trennerbauform DIN EN IEC 60947-3 (VDE 0660-107), Baugröße 00, bedingter Bemessungskurzschlussstrom 100 kA, 4-polig, Schutzart IP 2X DIN EN 60529 (VDE 0470-1), frontseitig, Bemessungsbetriebsspannung 400 V AC, einseitig trennend, 3-polig schaltbar, mit Handantrieb, in Festeinbautechnik, mit Schraubanschluss, mit NH-Sicherungseinsatz, Bemessungsstrom 160 A, mit elektronischer Sicherungsüberwachung, mit einpoliger Strommessung, Bimetall-Messgerät, Klasse 3, Einstellzeit 8 min, mit Stromwandler DIN EN 61869-2 (VDE 0414-9-2) für Messzwecke, Genauigkeitsklasse 1, Überstrombegrenzungsfaktor FS 10, Bemessungsstrom primär 150 A, Bemessungsstrom sekundär 1 A.
Menge: 13,000 St
Leistungsbereichkatalog: 054

**4.1.170 NH-Sicherungsunterteil 3polig Gr.3 400VAC Sicherungseinsatz 630A**
STLB-Bau 2026-04 054
NH-Sicherungsunterteil DIN 43620-3 und DIN VDE 0636-2 (VDE 0636-2), zur Montage auf Tragschiene DIN EN 60715 (VDE 0660-520), 3-polig mit 2 Trennwänden, Baugröße 3, Bemessungsbetriebsspannung 400 V AC, mit Berührungsschutzabdeckungen, mit Sicherungseinsatz, Bemessungsstrom 630 A.
Menge: 3,000 St
Leistungsbereichkatalog: 054

**4.1.180 NH-Sicherungseinsatz 400VAC Betriebskl.gG Gr.00 25A**
STLB-Bau 2026-04 054
NH-Sicherungseinsatz mit Kontaktmesser DIN 43620-1 und DIN VDE 0636-2 (VDE 0636-2), Bemessungsbetriebsspannung 400 V AC, für Betriebsklasse gG, mit Schaltzustandsgeber (Schlagbolzen), Baugröße 00, Bemessungsstrom 25 A.
Menge: 3,000 St
Leistungsbereichkatalog: 054

**4.1.190 NH-Sicherungseinsatz 400VAC Betriebskl.gG Gr.00 35A**
STLB-Bau 2026-04 054
NH-Sicherungseinsatz mit Kontaktmesser DIN 43620-1 und DIN VDE 0636-2 (VDE 0636-2), Bemessungsbetriebsspannung 400 V AC, für Betriebsklasse gG, mit Schaltzustandsgeber (Schlagbolzen), Baugröße 00, Bemessungsstrom 35 A.
Menge: 21,000 St
Leistungsbereichkatalog: 054

**4.1.200 NH-Sicherungseinsatz 400VAC Betriebskl.gG Gr.00 50A**
STLB-Bau 2026-04 054
NH-Sicherungseinsatz mit Kontaktmesser DIN 43620-1 und DIN VDE 0636-2 (VDE 0636-2), Bemessungsbetriebsspannung 400 V AC, für Betriebsklasse gG, mit Schaltzustandsgeber (Schlagbolzen), Baugröße 00, Bemessungsstrom 50 A.
Menge: 15,000 St
Leistungsbereichkatalog: 054

**4.1.210 NH-Sicherungseinsatz 400VAC Betriebskl.gG Gr.00 100A**
STLB-Bau 2026-04 054
NH-Sicherungseinsatz mit Kontaktmesser DIN 43620-1 und DIN VDE 0636-2 (VDE 0636-2), Bemessungsbetriebsspannung 400 V AC, für Betriebsklasse gG, mit Schaltzustandsgeber (Schlagbolzen), Baugröße 00, Bemessungsstrom 100 A.
Menge: 6,000 St
Leistungsbereichkatalog: 054

**4.1.220 NH-Sicherungseinsatz 400VAC Betriebskl.gG Gr.00 125A**
STLB-Bau 2026-04 054
NH-Sicherungseinsatz mit Kontaktmesser DIN 43620-1 und DIN VDE 0636-2 (VDE 0636-2), Bemessungsbetriebsspannung 400 V AC, für Betriebsklasse gG, mit Schaltzustandsgeber (Schlagbolzen), Baugröße 00, Bemessungsstrom 125 A.
Menge: 3,000 St
Leistungsbereichkatalog: 054

**4.1.230 Installationsltg halogenfrei NHMH-J 3x2,5RE**
STLB-Bau 2026-04 053
Halogenfreie Installationsleitung DIN VDE 0250-214 (VDE 0250-214) NHMH-J 3 x 2,5 RE, Cu-Zahl 72, Arbeitshöhe des Montageortes bis 3,5 m über der Standfläche des hierfür erforderlichen Gerüstes, Gerüst wird beigestellt/ist vorh..
Menge: 1100,000 m
Leistungsbereichkatalog: 053

**4.1.240 Installationsltg halogenfrei NHMH-J 5x2,5RE**
STLB-Bau 2026-04 053
Halogenfreie Installationsleitung DIN VDE 0250-214 (VDE 0250-214) NHMH-J 5 x 2,5 RE, Cu-Zahl 120, Arbeitshöhe des Montageortes bis 3,5 m über der Standfläche des hierfür erforderlichen Gerüstes, Gerüst wird beigestellt/ist vorh..
Menge: 350,000 m
Leistungsbereichkatalog: 053

**4.1.250 Installationsltg halogenfrei NHMH-J 3x4RE**
STLB-Bau 2026-04 053
Halogenfreie Installationsleitung DIN VDE 0250-214 (VDE 0250-214) NHMH-J 3 x 4 RE, Cu-Zahl 115, Arbeitshöhe des Montageortes bis 3,5 m über der Standfläche des hierfür erforderlichen Gerüstes, Gerüst wird beigestellt/ist vorh..
Menge: 205,000 m
Leistungsbereichkatalog: 053

**4.1.260 Installationsltg halogenfrei NHMH-J 5x4RE**
STLB-Bau 2026-04 053
Halogenfreie Installationsleitung DIN VDE 0250-214 (VDE 0250-214) NHMH-J 5 x 4 RE, Cu-Zahl 192, Arbeitshöhe des Montageortes bis 3,5 m über der Standfläche des hierfür erforderlichen Gerüstes, Gerüst wird beigestellt/ist vorh..
Menge: 60,000 m
Leistungsbereichkatalog: 053

**4.1.270 Installationsltg halogenfrei NHMH-J 5x6RE**
STLB-Bau 2026-04 053
Halogenfreie Installationsleitung DIN VDE 0250-214 (VDE 0250-214) NHMH-J 5 x 6 RE, Cu-Zahl 288, Arbeitshöhe des Montageortes bis 3,5 m über der Standfläche des hierfür erforderlichen Gerüstes, Gerüst wird beigestellt/ist vorh..
Menge: 100,000 m
Leistungsbereichkatalog: 053

**4.1.280 Installationsltg halogenfrei NHXMH-J 3x10RE**
STLB-Bau 2026-04 053
Halogenfreie Installationsleitung DIN VDE 0250-214 (VDE 0250-214) NHXMH-J 3 x 10 RE, Cu-Zahl 288, Arbeitshöhe des Montageortes bis 3,5 m über der Standfläche des hierfür erforderlichen Gerüstes, Gerüst wird beigestellt/ist vorh..
Menge: 30,000 m
Leistungsbereichkatalog: 053

**4.1.290 Installationsltg halogenfrei NHXMH-J 5x10RE**
STLB-Bau 2026-04 053
Halogenfreie Installationsleitung DIN VDE 0250-214 (VDE 0250-214) NHXMH-J 5 x 10 RE, Cu-Zahl 480, Arbeitshöhe des Montageortes bis 3,5 m über der Standfläche des hierfür erforderlichen Gerüstes, Gerüst wird beigestellt/ist vorh..
Menge: 220,000 m
Leistungsbereichkatalog: 053

**4.1.300 Installationsltg halogenfrei NHXMH-J 5x25RM**
STLB-Bau 2026-04 053
Halogenfreie Installationsleitung DIN VDE 0250-214 (VDE 0250-214) NHXMH-J 5 x 25 RM, Cu-Zahl 1200, Arbeitshöhe des Montageortes bis 3,5 m über der Standfläche des hierfür erforderlichen Gerüstes, Gerüst wird beigestellt/ist vorh..
Menge: 40,000 m
Leistungsbereichkatalog: 053

**4.1.310 Installationsltg halogenfrei NHXMH-J 5x35RM**
STLB-Bau 2026-04 053
Halogenfreie Installationsleitung DIN VDE 0250-214 (VDE 0250-214) NHXMH-J 5 x 35 RM, Cu-Zahl 1680, Arbeitshöhe des Montageortes bis 3,5 m über der Standfläche des hierfür erforderlichen Gerüstes, Gerüst wird beigestellt/ist vorh..
Menge: 150,000 m
Leistungsbereichkatalog: 053

**4.1.320 Kabel halogenfrei N2XH-J 1x240RM vorh.Kabelrinne/Kanal**
STLB-Bau 2026-04 053
Halogenfreies Kabel DIN VDE 0276-604 (VDE 0276-604) N2XH-J 1 x 240 RM, Cu-Zahl 2304, auf vorh. Kabelrinnen oder in offene Kanäle, Arbeitshöhe des Montageortes bis 3,5 m über der Standfläche des hierfür erforderlichen Gerüstes.
Menge: 1040,000 m
Leistungsbereichkatalog: 053

**4.1.330 Kabel halogenfrei N2XH-J 1x120RM vorh.Kabelrinne/Kanal**
STLB-Bau 2026-04 053
Halogenfreies Kabel DIN VDE 0276-604 (VDE 0276-604) N2XH-J 1 x 120 RM, Cu-Zahl 1152, auf vorh. Kabelrinnen oder in offene Kanäle, Arbeitshöhe des Montageortes bis 3,5 m über der Standfläche des hierfür erforderlichen Gerüstes.
Menge: 260,000 m
Leistungsbereichkatalog: 053

**4.1.340 Anreihschrank für Sammelschienensystem**
Anreihschrank für die Installation von Sammelschienensystemen und der Unterbringung von Hauptverteilereinbauten. Der Schrank ist für die fachgerechte Montage auf festem Untergrund geeignet und umfasst alle erforderlichen Türen, Montageträger, Befestigungselemente und Zubehörteile. Die Montage erfolgt einschließlich elektrischer leitfähiger Verbindung zu angrenzenden Schränken, Einhaltung der zulässigen Traglasten der Sammelschienensysteme und Bereitstellung der erforderlichen Wartungszugänge. Sämtliche Materialien, Befestigungen und Arbeitsleistungen sind im Einheitspreis enthalten.

Technische Daten:

Höhe: 2000 mm
Breite: 800 mm
Tiefe: 600 mm (Variante 1) bzw. 800 mm (Variante 2)
Gehäusematerial: Stahlblech, pulverbeschichtet
Schutzart: IP 55
Montageart: Bodenstehend / Anreihbar
Einsatzzweck: Aufnahme von Sammelschienensystemen für Hauptverteilung
Menge: 4,000 St

#### Bereich 4.2 Verlegesysteme

**4.2.10 Kabelrinne gelocht Stahl bandverz H 80mm B 300mm**
STLB-Bau 2026-04 053
Kabelrinne für Kabelträgersystem DIN EN 61537 (VDE 0639), gelocht, aus bandverzinktem Stahl DIN EN 10346, Seitenhöhe mind. 80 mm, Breite mind. 300 mm, Einbau im Innenbereich, Gerüst wird gesondert vergütet.
Menge: 150,000 m
Leistungsbereichkatalog: 053

**4.2.20 Kabelrinne gelocht Stahl bandverz H 50mm B 100mm**
STLB-Bau 2026-04 053
Kabelrinne für Kabelträgersystem DIN EN 61537 (VDE 0639), gelocht, aus bandverzinktem Stahl DIN EN 10346, Seitenhöhe mind. 50 mm, Breite mind. 100 mm, Einbau im Innenbereich, Gerüst wird gesondert vergütet.
Menge: 500,000 m
Leistungsbereichkatalog: 053

### Titel 5 KG 490 Sonstiges

#### Bereich 5.1 Dokumentation, Messungen

**5.1.10 Dokumentation**
Fotodokumentation Brandschotts inkl. Eintragung im Grundrissplan als dwg.-Datei.
Dokumentation Elektroanlage in 2-facher Ausführung in Papierformat farblich und 1-mal digital als dwg.-Datei.
Messprotokolle 1-mal in Papierformat und 1-mal digital als pdf.-Datei.
Bis spätestens 21 Tage vor (Teil-) Abnahme der Bauleistung, ist die Dokumentation komplett vom Auftragnehmer an den Auftraggeber zu übergeben.
Für fertig gestellte Anlagenteile/ -bereiche, die in Betrieb
genommen werden können, hat der Auftragnehmer 10 Tage
nach Aufforderung durch den Auftraggeber diesen Teil
der Dokumentation zu übergeben.
Menge: 1,000 St

**5.1.20 SV-Abnahme**
Begleitung der Sachverständigenabnahme der Elektroinstallationen im gesamten Gebäude durch die ausführende Elektrofirma. Die Leistung umfasst die Bereitstellung von Fachpersonal zur Erläuterung der ausgeführten Arbeiten, Unterstützung bei Funktionskontrollen, Sichtprüfungen und Tests gemäß geltender Normen und Vorschriften sowie die Bereitstellung und Vorlage aller Mess- und Prüfdokumente. Zusätzlich werden technische Rückfragen der Sachverständigen beantwortet und die Abnahme in allen relevanten Geschossen und Bereichen des Gebäudes begleitet. Sämtliche erforderlichen Aufwendungen der Elektrofirma, einschließlich Bereitstellung von Werkzeugen, Messgeräten und sonstigen technischen Hilfsmitteln, sind enthalten.
Menge: 1,000 St

### Titel 6 Stundenlohnarbeiten

#### Bereich 6.1 Stundenlohnarbeiten

**6.1.10 Obermonteur/-in sämtliche Kosten/Zuschläge**
STLB-Bau 2026-04 091
Stundenlohnarbeiten durch Obermonteur/-in
der Verrechnungssatz für die jeweilige Arbeitskraft umfasst sämtliche Aufwendungen wie Lohn- und Gehaltskosten, Lohn- und Gehaltsnebenkosten, Zuschläge, lohngebundene und lohnabhängige Kosten, sonstige Sozialkosten, Gemeinkosten, Wagnis und Gewinn.
Menge: 5,000 h
Leistungsbereichkatalog: 091

**6.1.20 Monteur/-in sämtliche Kosten/Zuschläge**
STLB-Bau 2026-04 091
Stundenlohnarbeiten durch Monteur/-in
der Verrechnungssatz für die jeweilige Arbeitskraft umfasst sämtliche Aufwendungen wie Lohn- und Gehaltskosten, Lohn- und Gehaltsnebenkosten, Zuschläge, lohngebundene und lohnabhängige Kosten, sonstige Sozialkosten, Gemeinkosten, Wagnis und Gewinn.
Menge: 5,000 h
Leistungsbereichkatalog: 091

**6.1.30 Techniker/-in sämtliche Kosten/Zuschläge**
STLB-Bau 2026-04 091
Stundenlohnarbeiten durch Techniker/-in
der Verrechnungssatz für die jeweilige Arbeitskraft umfasst sämtliche Aufwendungen wie Lohn- und Gehaltskosten, Lohn- und Gehaltsnebenkosten, Zuschläge, lohngebundene und lohnabhängige Kosten, sonstige Sozialkosten, Gemeinkosten, Wagnis und Gewinn.
Menge: 5,000 h
Leistungsbereichkatalog: 091

**6.1.40 Monteur/-in sämtliche Kosten/Zuschläge Samstag/Sonntag**
STLB-Bau 2026-04 091
Stundenlohnarbeiten durch Monteur/-in
der Verrechnungssatz für die jeweilige Arbeitskraft umfasst sämtliche Aufwendungen wie Lohn- und Gehaltskosten, Lohn- und Gehaltsnebenkosten, Zuschläge, lohngebundene und lohnabhängige Kosten, sonstige Sozialkosten, Gemeinkosten, Wagnis und Gewinn. Ausführung gemäß Einzelbeschreibung,
Einzelbeschreibungs-Nr 'Arbeiten an Samstagen/Sonntagen'
.
Menge: 1,000 h
Leistungsbereichkatalog: 091
